# Untervilslern - Obervilslern
Angebotsaufforderung (GAEB DA XML 3.2, DA83)
Projekt: LA16-BA5
Währung: EUR
Nebenangebote zugelassen: ja
Erstellt mit: GXML Toolbox V3.2 R20190701, iTWO_64 V8.0.1229, 09.03.2026

## BAUBESCHREIBUNG
B A U B E S C H R E I B U N G

Allgemeine Beschreibung der Bauleistung

1. Auszuführende Leistungen:

1.1 Allgemeines

Die Kreisstraße LA 16 beginnt an der Staatsstraße St 2087 in Velden und verläuft in nordöstlicher Richtung über Obervilslern und weiter über Vilssöhl, Tattendorf, Motting und Frauenhaarbach bis zur LA 13 bei Pirken. Die geplante Baumaßnahme befindet sich zwischen Untervilslern und Obervilslern und stellt den letzten Bauabschnitt (BA 5) des Ausbaus zwischen Obervilslern und Pirken dar.

1.2. Bestandssituation

Die vorhandene Kreisstraße LA 16 verläuft zwischen Untervilslern und Obervilslern mit einer Fahrbahnbreite von 5,50 m.

1.3 Geplante Baumaßnahmen

1.3.1. Erneuerung des Asphaltoberbaues

Die Baumaßnahme beginnt am Ortsende von Obervilslern bei der südwestlichen Einfahrt zum Friedhof und verläuft in nordöstliche Richtung auf der Trasse der bisherigen Kreisstrasse bis zur Abzweigung nach Untervilslern. In diesem Bereich wird der komplette bituminöse Oberbau entfernt und erneuert.

1.3.2. Sonstige Arbeiten

Angleichung und Erneuerung von Zufahrten, Erneuerung von Durchlässen DN 200, 300, 400, 800 und 1000, Einbau von Bankettplatten, Grabenräumarbeiten, Markierungsarbeiten

1.4 Ausbaulängen

Die Ausbaulänge des Bauabschnttes (BA 5) beträgt 596 m.

1.5 Querschnitte

Fahrbahn:  5,50 m wie bisher
Bankett  :  ca. 1,00 m

1.6 Untergrund bzw. Unterbau

Vorhandene gebundene Befestigungen:

Im Bereich der bestehenden Kreisstraße LA 16 sind gemäß Baugrundgutachten in den vorhandenen gebundenen Oberbauschichten keine teer-/pechtypische Bestandteile enthalten.

Der gesamte gebundene Oberbau weist Stärken von 19 - 23 cm auf und ist der Verwertungsklasse A nach RuVA-StB 01 zuzuordnen. Die entsprechenden Gutachten sind beim Tiefbauamt einzusehen.

1.7 Oberbau

Nach Abfräsung der vorhandenen bituminösen Schichten (ca. 19-23 cm stark), ist die Oberfläche der vorhandenen Frostschutzschicht gem. den Anforderungen der ZTV SoB-StB unter Zugabe  von Schottertragschichtmaterial wieder herzustellen.

Anschließend erfolgt der Einbau einer neuen Asphalttragschicht  aus AC 32 TN, 14,0 cm dick, sowie einer
Asphaltdeckschicht aus AC 11 DN, 4,0 cm dick, gem. Bk 1,0 RStO 12 (siehe Regelquerschnitt).

1.8 Ingenieurbauwerke

entfällt

1.9 Entwässerung

Die Entwässerung erfolgt im gesamten Baubereich wie bisher über vorhandene Strassengräben und Querdurchlässe durch vorhandene Verrohrungen in die Vorflut.

Es werden 2 vorhandene Querdurchlässe DN 800 bzw. DN 1000 im Bereich der Straße erneuert. Alle weiteren Durchlässe liegen im Bereich von Zufahrten (Feldzufahrt bzw. Zufahrt zu Gebäuden).

Eine grundsätzliche Änderung der Entwässerung ist nicht geplant.

2.Ausgeführte Vorarbeiten

entfällt

3. Ausgeführte Leistungen

entfällt

4. Gleichzeitig laufende Bauarbeiten

Im Bereich der Baustrecke finden keine gleichzeitig laufenden Bauarbeiten statt.

Beschreibung der örtlichen Verhältnisse:

5. Lage der Baustelle

Die Baumaßnahme liegt ca. 20 km südöstlich von Landshut. Weitere Einzelheiten siehe Ziff.1.1 bzw. 1.2  der Baubeschreibung.

6. Vorhandene öffentliche Verkehrswege

Die Baustelle hat Anschluss an das überörtliche Straßennetz und ist über die LA1/LA 16 und die LA 13  zu erreichen.

7. Zugänge, Zufahrten

Über die Örtlichkeit und die Möglichkeit der Baustellenzufahrt hat sich der AN in jedem Falle vor Angebotsabgabe genau zu informieren. Diesbezügliche Nachforderungen sind ausgeschlossen.

Vor Beginn der Arbeiten sind sämtliche Transportwege mit dem Auftraggeber und den zuständigen Eigentümern und Baulastträgern der Straßen und Wege zu begehen und deren Zustand in einer Niederschrift festzuhalten (§ 3 Nr. 4 VOB/B und Ziff. 12.9 ZVB-StB).
Die Wiederherstellung der Zufahrtswege sowie aller Flächen des außerhalb der Erwerbsgrenzen in Anspruch genommenen Geländes ist durch eine Abnahmebestätigung der genehmigenden Stelle bzw. des Grundeigentümers dem Auftraggeber vor Schlusszahlung nachzuweisen.

Die Benutzung von beschränkt öffentlichen Straßen (Art. 53, 56 BayStrWG) sowie Privatwegen ist mit den jeweiligen Baulastträgern zu vereinbaren, eventuell geforderte Auflagen und Bedingungen sind zu erfragen und einzuhalten. Eventuell verlangte Sondernutzungsgebühren sind einzurechnen.
Die örtlich festzulegenden Zufahrten sind so zu befestigen, dass eine Verschmutzung der Verkehrsflächen möglichst gering gehalten wird. Die benutzten Verkehrsflächen sind laufend verkehrssicher zu unterhalten, sowie zu reinigen, damit eine uneingeschränkte Benutzung durch die berechtigten Wegebenutzer jederzeit gesichert ist.

Die erforderlichen Zuwegungen innerhalb des Baufeldes sind vom Auftragnehmer eigenverantwortlich herzustellen, zu unterhalten und nach Beendigung der Baumaßnahme in Abstimmung mit dem Auftraggeber wieder zu rekultivieren. Die Herstellung und Beseitigung erforderlicher eigener Zufahrts- und Baustellenwege, Rampen und Stichwege etc. die ausschließlich dem Baustellenverkehr dienen, sind, soweit diese nicht gesondert vergütet werden, in die Positionen "Baustelleneinrichtung" bzw. "Baustelle räumen" des Leistungsverzeichnisses einzurechnen.

Baustraßen werden nicht gesondert vergütet, die Baumaßnahme ist so zu organisieren, dass die Baustellentransporte auf der künftigen Trasse abgewickelt werden können.

8. Anschlussmöglichkeiten an Ver- und Entsorgungsleitungen

Ver- und Entsorgungsanschlüsse werden vom AG nicht zur Verfügung gestellt. Es ist Sache des AN, sich erforderliche Anschlüsse, die zur Erfüllung der Bauaufgabe notwendig sind, von den zuständigen Stellen  installieren zu lassen. Eine Vergütung für Anschluss und Verbrauch erfolgt nicht.

9. Lager- und Arbeitsplätze

Über das Baugelände hinaus stellt der AG keine Lager- und Arbeitsplätze sowie Plätze für Baustelleneinrichtung und Unterkünfte zur Verfügung. Diese sind vom AN auf seine Kosten selbst zu beschaffen und zu entschädigen. Vor Inanspruchnahme privater Flächen sind durch den AN mit dem jeweiligen Eigentümer entsprechende vertragliche Regelungen zu treffen.

Für die Oberbodenlagerung in Mieten werden entsprechende Flächen entlang der Baustrecke seitens des AG zur Verfügung gestellt. Die Entschädigung des jeweiligen Grundstückseigentümers wird vom AG übernommen.

Der AN hat das ordnungsgemäße Herrichten aller ihm vom AG vorübergehend zur Verfügung gestellten Flächen nachzuweisen. Hierzu hat er, insbesondere von allen Grundstückseigentümern solcher Flächen, eine unterschriftlich bestätigte Erklärung über den ordnungsgemäßen Zustand spätestens mit Einreichung der Schlussrechnung vorzulegen.

Der AN hat dafür zu sorgen, dass die angrenzenden Wohngebiete und landwirtschaftlichen Flächen so wenig wie möglich durch die Bauarbeiten beeinträchtigt werden. Im Besonderen sind Maßnahmen zur Vermeidung übermäßiger Staubentwicklung zu treffen. Diese Maßnahmen sind in die entsprechenden Positionen des Leistungsverzeichnisses einzurechnen.

Bei der Errichtung von Baustelleneinrichtungen im Bereich von Gewässern ist von der bauausführenden Firma die erforderliche wasserrechtliche Genehmigung oder Erlaubnis einzuholen.

10. Oberflächenwasser

Maßnahmen zur Ableitung von Oberflächenwasser während der Bauarbeiten werden nicht gesondert vergütet. Dies gilt auch im besonderem Maße für die zu erstellenden Baugruben. Auch die für die je nach Arbeitsweise des AN erforderliche Böschungssicherung in offenen Baugruben erfolgt keine gesonderte Vergütung.

Zusätzlich sind im Bankettbereich nach der Abfräsung der bit. Schichten in den erforderlichen Abständen Öffnungen zum Ableiten des anfallenden Oberflächenwassers in die Seitengräben anzulegen. Die Kosten hierfür sind in die Position Verkehrsflächen unterhalten einzurechnen.

Das anfallende Oberflächenwasser ist über Mulden, Rinnen, Gräben und Rohrleitungen zu den vorhandenen Vorflutern abzuleiten. Das Einleiten von schadstoffhaltigen Abwässern und giftigen Stoffen in die Oberflächenentwässerung ist verboten.

Sollten trotz aller Vorsicht Verunreinigungen oder Schäden an den Entwässerungsanlagen durch den Baubetrieb entstehen, sind diese vom AN auf seine Kosten zu beheben. Gleiches gilt auch für etwaige Folgeschäden.

Nach Beendigung der  Erdarbeiten sind abschwemmungsgefährdete Bereiche (z.B. Böschungen, Rasenmulden und dgl.) unverzüglich durch geeignete Ansaat oder andere Maßnahmen gegen Abschwemmungen zu sichern.

Der AN hat dafür zu sorgen, dass auch während der Bauarbeiten und darüber hinaus das Oberflächenwasser ungehindert abfließen kann und keine Schäden verursacht. Schäden, die durch ungeregelten Wasserabfluss verursacht werden, sind vom AN auf seine Kosten zu beseitigen.

Auf die Ausführungen der ZTVE - StB 09, Ziff. 4.6 wird verwiesen.

11. Boden- und Untergrundverhältnisse:

Im  Bereich der Baumaßnahme wurde eine Untersuchung des frostsicheren Oberbaues  durchgeführt.
Unter der vorhandenen Asphaltbefestigung befindet sich frostsicherer Kies in einer Stärke von >=. 50 cm.
Die Untersuchungsergebnisse können beim Auftraggeber eingesehen werden.

Bautechnische Maßnahmen

siehe Ziff. 1.6

12. Seitenentnahmen und Ablagerungsstellen:

Der Auftraggeber stellt keine Ablagerungsstellen zur Verfügung:

Umweltschutzbestimmungen

Bei der Lieferung von Böden und Einbaustoffen müssen umwelttechnische Parameter eingehalten werden. Deshalb sind auf Aufforderung durch den AG spezifisch bezogene Umweltunbedenklichkeitserklärungen vorzulegen. Dies gilt insbesondere für die Verwendung von Lieferböden und Recyclingmaterialien.

Für alle nicht zur Wiederverwendung vorgesehenen Straßenausbaustoffe, Aushubböden und -abfälle sind auf Aufforderung durch den AG Nachweise einer umweltkonformen Weiterverwendung und/oder Entsorgung zu erbringen.
Gefährliche Abfälle sind gemäß Nachweisverordnung (NachwV) über einen zu beantragenden Entsorgungsnachweis und unter Anwendung des mit Stichtag 01.04.2010 gesetzlich verbindlichen elektronischen Begleitscheinverfahrens zu beseitigen. Der Auftragnehmer hat nach Abschluss seiner Arbeiten dem AG alle in Verbindung mit dem Nachweisverfahren erstellten Dokumentationen für die hier als gefährliche Abfälle deklarierten Materialien zeitnah zu übergeben. Die Form und/oder Datenformate sind mit dem AG abzustimmen.
Für nichtgefährliche Abfälle gilt gemäß Nachweisverordnung (NachwV) die Registerpflicht. Diese Registerpflicht obliegt dem Auftragnehmer bzw. seinem Entsorger. Nach Abschluss der Arbeiten sind in Abstimmung mit dem
AG sogenannte Sammelregister zu erstellen und dem AG zu übergeben. Dies dient zum Nachweis einer umweltgerechten Weiterverwendung bzw.  Entsorgung der Abfälle.

13.  Zu schützende Bereiche und Objekte:

Vor Angebotsabgabe wird angeraten, eine Baustellenbesichtigung durchzuführen. Der AN ist verpflichtet, vor Baubeginn den Zustand benutzter Einrichtungen wie Gelände-, Straßen-, Bewuchsflächen und aller evtl. durch den Baubetrieb gefährdeter Gebäude und sonstiger Anlagen festzustellen. Evtl. bereits vorhandene Schäden sind aufzunehmen, durch eine aussagekräftige Foto-Dokumention zu belegen und dem AG unverzüglich anzuzeigen. Festgestellte Schäden während der gesamten Bauzeit sind zu beobachten, Veränderungen sind zu protokollieren (Ergänzung der Foto-Dokumentation). Die Kosten für die Dokumentation sind in die Baustelleneinrichtungskosten einzurechnen. Der AN ist verpflichtet, fremdes Eigentum zu schonen, alle möglichen Vorkehrungen gegen Beschädigungen jeder Art zu treffen und von ihm verschuldete Beschädigungen kostenlos zu beheben.

Während der Bauausführung sind Treibstoffe, Öle, Schmiermittel und dgl. so zu lagern, dass jegliche Bodenverunreinigung ausgeschlossen ist.  Die Richtlinien zum Schutz von Bäumen und Sträuchern sind zu beachten.
Für die aus den Gesetzen zum Umweltschutz erwachsenden Erschwernisse und Risiken wird keine gesonderte Vergütung gewährt.

Die Staubentwicklung im Baustellenbereich ist durch geeignete Maßnahmen, z.B. ständiges Einhalten einer ausreichenden Oberflächenfeuchte, auf das unumgängliche Maß zu beschränken. Die Kosten sind in die entsprechenden Positionen des Leistungsverzeichnisses (Verkehrsflächen unterhalten) einzurechnen.

14. Anlagen im Baugelände:

Allgemein: Der AG veranlaßt das Ändern, Umlegen oder Beseitigen von Leitungen, sofern dies durch die Maßnahme erforderlich wird. Die Leitungspläne können, soweit vorhanden, bei der Tiefbauabteilung, ansonsten bei den zuständigen Stellen eingesehen werden. Die einschlägigen Bestimmungen der jeweiligen Baulastträger sind zu beachten (z.B. Kabelschutzanweisung,  etc.)

Über das Vorhandensein von Fernsprechkabeln der Telekom, Hoch- und Niederspannungsleitungen, Gasleitungen sowie weiterer Leitungen oder Kabel hat sich der Auftragnehmer vor Baubeginn zu informieren und sich mit ausreichendem zeitlichen Vorlauf vor Baubeginn genaue Unterlagen über alle Kabel, Leitungen, Rohre und dgl. selbst zu  beschaffen.

Vor Beginn der Bauarbeiten im Bereich der genannten Leitungen bzw. Kabel sind die jeweiligen Leitungsträger zu verständigen.

Für alle bestehenden Leitungen gilt:
Der AN hat die diesbezüglichen Arbeiten in seinem Bauablauf zu berücksichtigen und die Arbeiten mit allen beteiligten Firmen zu koordinieren. Die Koordinationspflicht gilt im Übrigen auch für alle Arbeiten im Zusammenhang mit Spartensicherung und Spartenanpassung. Die Arbeiten sind aufeinander so abzustimmen, dass gegenseitige Behinderungen ausgeschlossen bleiben.

Bei Arbeiten im Bereich von Hoch- und Höchstspannungsleitungen sind die nach den einschlägigen VDE-Vorschriften einzuhaltenden Sicherheitsabstände zu beachten. Insbesondere ist die Höhe der zu verwendenden Baumaschinen und Geräte so zu bemessen, dass ein Mindestabstand von 5,0 m zu den Leiterseilen gewährt ist. Dabei ist auch das Ausschwingen der Seile durch Wind zu berücksichtigen. Aushubmaterial darf keinesfalls unter Hoch- und Höchstspannungsleitungen abgelagert werden.

Die durch das Vorhandensein der Leitungen bzw. Kabel etwa auftretenden Verzögerungen der Bauarbeiten werden nicht gesondert vergütet. Die Kosten für evtl. Beschädigungen durch den Baubetrieb trägt allein der Auftragnehmer.

15.  Öffentlicher Verkehr auf der Baustelle:

Die Arbeiten im Baubereich können unter Vollsperrung durchgeführt werden, so dass hier nur in geringem Umfang mit entsprechenden Behinderungen durch Verkehr zu rechnen ist. Sämtliche Erschwernisse, die dennoch dem AN durch den öffentlichen Verkehr entstehen, werden nicht gesondert vergütet. Sie sind in die entsprechenden Positionen des Leistungsverzeichnisses einzurechnen.
Der Anlieger- und landwirtschaftliche Verkehr ist den Grundanliegern weitestgehend zu ermöglichen.

AUSFÜHRUNG DER BAULEISTUNG:
16. Verkehrsführung, Verkehrssicherung

Wegen der Baustellenbeschilderung hat sich der AN rechtzeitig vor Baubeginn mit der Verkehrsbehörde im  Landratsamt (Sg.33, Tel.08703 / 9073-331) in Verbindung zu setzen und eine verkehrsrechlicheAnordnung zu beantragen. Die Genehmigungsgebühren trägt der Auftragnehmer.

Alle zur Verkehrssicherung der Arbeitsstellen erforderlich Maßnahmen hat der AN gemäß StVO mit VwV,RSA95, ZTV-SA 97, ZTV-PS 98, RPS 1989 und den entsprechenden technischen Lieferbedingungen (jeweils in der neuesten Fassung) in voller Eigenverantwortung zu treffen. Er hat seine Beschäftigten zu unterweisen und die Sicherungseinrichtungen fortlaufend zu überwachen. Dem AN obliegt im Bereich der Arbeitsstelle im vollen Umfang die Verkehrssicherungspflicht. Sie wird weder durch die Anzeige von hindernden Umständen noch anderen Mitteilungen, Handlungen oder Erklärungen des AN gegenüber dem AG eingeschränkt.
Vor Beginn der Arbeiten ist ein Verantwortlicher für alle Maßnahmen zur Sicherung und Regelung des Verkehrs zu benennen.

Das Herstellen und Aufstellen der Umleitungsschemen und -schilder, sowie alle anderen notwendigen Verkehrssicherungsmaßnahmen sind vom AN vorzunehmen. Es dürfen nur reflektierende Verkehrszeichen und Umleitungsschemen verwendet werden. Die Kosten hierfür werden nach OZ 901/2 u.f. vergütet.

Mit den jeweiligen Pauschalpositionen sind die gesamte erforderliche Beschilderung, Verkehrssicherungen und Maßnahmen für eine einwandfreien Verkehrsführung im und um den gesamten Baustellenbereich abgegolten.

Soweit die Baustelle während längerer Zeit, z.B. an Wochenenden oder anderen arbeitsfreien Tagen, ohne Gefahr und Behinderung befahren werden kann, ist eine allenfallsige Verkehrsbehinderung in der fraglichen Zeit aufzuheben. Dies trifft an arbeitsfreien Tagen stets für Beschränkungen zu, die dem Schutz der Bauarbeiter dienen.

Bei längerer Arbeitseinstellung, z.B. infolge winterlicher Witterung, ist die Baustrecke ohne besondere Entschädigung in einen gut befahrbaren Zustand zu versetzen, vorschriftsmäßig abzuschranken, zu beschildern und regelmäßig genügend oft zu kontrollieren. Die Arbeiten sind so einzuteilen, daß der Verkehr bei Stillegung der Baustelle nicht behindert wird.

Bei Arbeiten im Straßenbereich sind die RSA 95 Richtlinien für die Sicherung von Arbeitsstellen an Straßen (Ausgabe 1995)  sowie die ZTV-SA 97 Zusätzliche Technische Vertragsbedingungen und Richtlinien für Sicherungsarbeiten an Arbeitsstellen an Straßen (Ausgabe 1997) verbindlich zu beachten.

Es dürfen nur reflektierende Verkehrszeichen verwendet werden. Lampen zur Verkehrssicherung müssen diebstahlsicher angebracht werden. Der AN hat den AG rechtzeitig auf alle Gefahren für den Straßenverkehr hinzuweisen, die sich durch den Ausbau der Straße ergeben, damit Sicherungsmaßnahmen des AG veranlaßt werden können.

Die Baustellenbeschilderung darf erst nach Zustimmung des AG entfernt werden.

Zur Abdeckung von evtl. Schäden ist eine entsprechende Versicherung abzuschließen. Die Verkehrssicherungspflicht endet erst am Tage nach der Abnahme.

Während der Bauzeit muss die Zufahrt zu allen Grundstücken sichergestellt werden. Kurzfristige Unterbrechungen der Zufahrtsmöglichkeiten sind entweder mit den Benutzern abzustimmen oder es sind angemessene provisorische Zufahrten anzulegen. Erschwernisse durch den öffentlichen Verkehr sowie Kosten für evtl. Umfahrungen, Behelfsrampen usw., die ausschließlich dem Baustellenverkehr dienen, werden nicht gesondert vergütet und sind daher bei der Preisbildung zu berücksichtigen.

17. Bauablauf

Die Ausführungsfristen sind den Besonderen Vertragsbedingungen zu entnehmen.
Der Bauablauf ist so einzuteilen, daß Behinderungen des  Verkehrs und der Anlieger  möglichst vermieden werden.
Grundsätzlich liegt die Planung des Bauablaufes in der Entscheidung des AN, wobei der Bauablauf generell so einzurichten ist, dass die vorhandenen Frostschutzschichten der vorhandenen Straße möglichst kurz der Witterung ausgesetzt werden, d.h. die bituminöse Tragschicht ist schnellstmöglich wieder aufzubringen.

Spätestens 14 Kalendertage nach Auftragserteilung ist vom AN ein detaillierter Bauzeitenplan vorzulegen. Dieser ist mit dem AG und den beteiligten Behörden durchzusprechen. Der Bauzeitenplan ist unter Einbeziehung der in den "Besonderen Vertragsbedingungen" genannten Zwischen- und Endterminen aufzustellen und ist auch mit evtl. beteiligten anderen Firmen sowie Versorgungsunternehmen abzustimmen.
Der AN verpflichtet sich, die gesamte Maßnahme nach den im genehmigtem Bauzeitenplan angegebenen Terminen durchzuführen. Maßgebende Änderungen sind frühzeitig mit dem AG abzuklären und sind von diesem zu genehmigen.

Mehraufwendungen für das mehrmalige Aufziehen je nach Bauablauf (z.B. bei Fräsarbeiten, Asphaltarbeiten usw.) werden nicht gesondert vergütet, sondern sind in die Baustelleneinrichtungspauschale einzurechnen.

Weitere Hinweise zur Ausschreibung, Kalkulation und Bauausführung

Allgemeines

Sämtliche Erschwernisse und Mehraufwendungen für die Aufteilung der Arbeiten in einzelne Bauphasen bzw. Bauabschnitte und ein mehrmaliger Aufzug bei Abtrags-, Fräs- und Asphaltierungsarbeiten etc. sind bei der Preisbildung zu berücksichtigen. Dem Bieter wird dringend empfohlen die künftige Baustelle zu besichtigen, um sich über alle zu erwartenden Leistungen, Transportwege und Erschwernisse zu informieren.
Vermessungsarbeiten
Alle Absteckungen und Vermessungen, die für die Bauausführung notwendig werden, sind vom AN durchzuführen, ebenso das Aufstellen der Profillehren.
Der AG stellt hierzu dem AN sein eigenes detailiertes digitale Geländemodell aus der Bestandsvermessung sowie ein Deckenbuch zur Verfügung.
Sofern der AN dieses DGM als Abrechnungsgrundlage nicht anerkennt, ist die Bestandsvermessung rechtzeitig vor Baubeginn vom AN (im Beisein des AG) nochmals auf Kosten des AN durchzuführen. Dem AG ist dann diese Geländemodell rechtzeitig (mind. 3 Tage vor Baubeginn) zur Überprüfung und Freigabe zu übergeben.

Mit den Oberboden- und Erdarbeiten darf erst nach Freigabe durch den AG begonnen werden. Der AN ist für die Übertragung aller Vermessungsdaten ins Gelände selbst verantwortlich. Stichprobenartige Kontrollen durch den AG entbinden den AN nicht von dieser Verantwortung und stellen ihn auch nicht von eventuellen Schadenersatzansprüchen des AG frei.

Oberbodenarbeiten

Der Oberboden ist je nach Erfordernis möglichst abschnittsweise abzutragen, um eine Verschlechterung des darunter anstehenden Bodens durch Witterungseinflüsse weitgehend zu vermeiden.

Die Wiederandeckung des Oberbodens auf Böschungen und sonstigen Flächen sowie die Begrünung der mit Oberboden angedeckten Flächen erfolgt grundsätzlich nach Anordnung des AG.

Nur ein Teil des Oberbodens wird zur Andeckung im Baubereich wieder verwendet. Das restliche Material wird zur Geländemodellierung bzw. zu Geländeangleichungen verwendet. Hierbei verbleibt im Regelfall der restliche Oberboden jeweils auf den Grundstücksflächen, auf denen er abgeschoben wurde. Das Verfahren des Oberbodens innerhalb der Baustelle darf nur nach Anordnung des AG erfolgen und wird gemäß Vorbemerkung des LB 903 nicht gesondert vergütet.
Erdbau

Auf unbefestigten Bauabschnitten hat der AN zur Vermeidung von Belästigungen der Anlieger und Verkehrsteilnehmer eine starke Staubentwicklung soweit wie möglich auszuschließen. Es sind entsprechende Maßnahmen gegen Staubentwicklung zu treffen. Die Leistungen werden nicht gesondert vergütet, sie sind bei den entsprechenden Erdbaupositionen einzurechnen.

Falls im Zuge der Aushubarbeiten auf belastetes Bodenmaterial gestoßen wird, ist dieses gesondert zu behandeln und zu einer zugelassenen Entsorgungsstelle zu transportieren. Die Entsorgungsgebühren werden vom AG direkt an den Betreiber der Anlage vergütet.

Abtrags- und Fräsarbeiten Asphalt

Die bestehenden Asphaltschichten sind im Ausbaubereich mit Fahrbahnmarkierungen versehen. Ist zur Wiederverwendung des Abtrags- bzw. Fräsgutes die Trennung der Markierungsstoffe vom übrigen Abtragsgut erforderlich, so sind die Markierungen getrennt abzutragen und ordnungsgemäß zu beseitigen. Diese Leistung wird nicht gesondert vergütet, sie ist bei den entsprechenden Abtrags- bzw. Fräsleistungen einzurechnen.
Asphaltierungsarbeiten

Im Bereich von Anschlüssen und Einmündungen usw. kann aus verkehrstechnischen Gründen ein halbseitiger Einbau unter Aufrechterhaltung des Verkehrs erforderlich werden. Eine gesonderte Vergütung für Erschwernisse durch Verkehrssicherung, beengten Verhältnissen usw. erfolgt nicht.
Landschaftsarbeiten

Bei der Begrünung der mit Oberboden angedeckten Flächen (Böschungen und Rasenmulden) sowie der Bankette ist eine Regelsaatgutmischung 7.1.2 (RSM 2008) bzw. in Teilflächen gemäß Unterlagen des AG auch RSM 7.2.2 zu verwenden. Für Flächen außerhalb des unmitttelbaren Straßenbereiches (Grabenverlegungen und dgl.) ist autochthones Saatgut zu verwenden. Rekultivierungsflächen werden in der Regel nicht begrünt.

18. Baubehelfe

entfällt

19. Stoffe, Bauteile

- Straßenbau
Für bituminöses Mischgut und Frostschutzkies sind entsprechende Erstprüfungen und Eignungsnachweise rechtzeitig vor Baubeginn der Tiefbauabteilung vorzulegen.

Für die Bemessung des Bindemittelgehaltes ist Belastungsklasse Bk 1,0 nach RStO 12 für die Kreisstraße  zugrunde zu legen.

20. Winterbau

entfällt

21. Beweissicherung

Der AN ist verpflichtet, vor Baubeginn den Zustand benutzter Einrichtungen wie Gelände-, Straßen-, Bewuchsflächen und aller evtl. durch den Baubetrieb gefährdeten sonstigen Anlagen festzustellen. Evtl. bereits vorhandene Schäden sind aufzunehmen, durch eine aussagekräftige Foto-Dokumentation zu belegen und dem AG unverzüglich anzuzeigen. Festgestellte Schäden während der gesamten Bauzeit sind zu beobachten.Veränderungen sind zu protokollieren (Ergänzung der Foto-Dokumentation). Der AN ist verpflichtet, fremdes Eigentum zu schonen, alle möglichen Vorkehrungen gegen Beschädigungen jeder Art zu treffen und von ihm verschuldete Beschädigungen kostenlos zu beheben.

Die Beweissicherung ist Sache des AN und wird nicht gesondert vergütet.

Für Schadenersatzansprüche Dritter, die wegen mangelhafter oder nicht durchgeführter Beweissicherungen nicht zurückgewiesen werden können oder die durch unzweckmäßige Technologien und Geräte entstanden sind, haftet der Auftragnehmer.

22. Sicherungsmaßnahmen

Bei Arbeiten im Bereich von Ver- und Entsorgungsleitungen sind generell die einschlägigen Vorschriften der zuständigen Versorgungsunternehmen genauestens zu beachten. Erforderliche Umlegungs- bzw.  Neuverlegungsarbeiten sind mit den zuständigen Versorgungsunternehmern und dem AG zu koordinieren. Bauverzögerungen, die durch zu spätes Benachrichtigen der Unternehmen entstehen, gehen zu Lasten des AN.

23. Belastungsannahmen

entfällt

24.  Aufmaßverfahren

Aufmaße sind grundsätzlich gemeinsam mit dem beauftragten Bauaufseher rechtzeitig zu erstellen. Für jede Position sind eigene, beidseits anerkannte, Aufmaße zu erstellen. Sie sind mit Erläuterungen, Skizzen, Stationierungen und dgl. zu versehen, damit die erbrachte Leistung zweifelsfrei und unmißverständlich, abgerechnet werden kann. Für jedes einzelne Aufmaßblatt ist eine Blattsumme zu bilden. Überträge sind nicht zulässig. In der vom AN vorzulegenden Massenzusammenstellung sind dann diese einzelnen Blattsummen aufzuaddieren und ev. Abzüge in Ansatz zu bringen. Auf ausreichenden Zeilenabstand für Korrekturen ist zu achten. Die endgültig ermittelte Positionsmenge wird dann der Schlußrechnung zugrunde gelegt.

Aufteilung der Abrechnung

Die Gesamtmaßnahme wird von Landkreis Landshut finanziert. Eine Aufteilung der Abrechnung ist deshalb nicht erforderlich.
Ausgenommen hiervon sind die jeweiligen Einzelrechnungen für die Erschwernis- oder Angleichungskosten aufgrund vorhandener Leitungen für die einzelnen Versorgungsunternehmer. Hierfür erfolgt keine zusätzliche Vergütung.
Abrechnungs- und Aufmaßverfahren

Sämtliche Aufmaße sind örtlich ohne Verzögerung mit dem Baufortschritt aufzunehmen. Dies gilt ganz besonders für alle Leistungen, die im weiteren Verlauf der Bauarbeiten nicht mehr sichtbar sind.  Vergütet werden nur Leistungen, die ordnungsgemäß aufgemessen und im Original vom Beauftragten des AG anerkannt sind.
Der AN wird darauf hingewiesen, dass Art und Weise der EDV-Abrechnung sowie das erforderliche Aufmaßverfahren vor Beginn der Bauarbeiten mit der örtlichen Bauüberwachung vereinbart und genehmigt werden muss.
Abrechnungsunterlagen

Baustoffnachweise (Lieferscheine) müssen die exakte Bezeichnung der Baumaßname tragen. Diese muss maschinell eingetragen sein, handschriftliche Eintragungen sind nicht zugelassen und entsprechende Nachweise werden nicht anerkannt.

25. Prüfungen

Eignungsprüfungen

Der AN hat alle nach den ZTV erforderlichen Eignungsprüfungen rechtzeitig vor Ausführung der jeweiligen Leistungen dem AG zur Genehmigung vorzulegen. Die Frostschutzschicht muss nach RG Min güteüberwacht sein. Das Lieferwerk ist dem AG vor Beginn der Ausführung zu benennen.

Kosten für Eignungsprüfungen werden dem AN nicht gesondert vergütet. Sie sind jedoch vom AN während der Ausführung mit der erforderlichen Sorgfalt und im erforderlichen Umfang durchzuführen.

Für das bituminöse Mischgut sind die Erstprüfungen sowie der baustellenbezogenen Eignungsnachweis rechtzeitig vor Einbaubeginn vorzulegen.

Die Ergebnisse der Eignungsprüfungen sind dem AG rechtzeitig, d.h. mindestens 8 Tage vor dem Einbau, die der Eigenüberwachungsprüfungen unverzüglich nach Vorlage der Ergebnisse zur Verfügung zu stellen. Dies gilt vor allem für bituminöses Mischgut, Frostschutzschicht sowie Beton.

Eigenüberwachungsprüfungen

Auf die Einhaltung der erforderlichen Eigenüberwachungsprüfungen nach den ZTV wird besonders hingewiesen (Erdbau, Frostschutzschicht, bitum. Oberbau, Griffigkeit etc.).

Die Ergebnisse der Eigenüberwachungsprüfungen sind dem AG umgehend unaufgefordert vorzulegen. Vor Baubeginn ist dem AG ein Plan bzw. eine Aufstellung zu übergeben, in dem alle erforderlichen Eigenüberwachungsprüfungen enthalten sind. Der AG ist jeweils einen Tag vor einer Eigen- überwachungsprüfung zu unterrichten. Werden Abweichungen von den vertraglichen Anforderungen festgestellt, sind deren Ursachen unverzüglich zu beseitigen.

Kontrollprüfungen

Kontrollprüfungen erfolgen auf Veranlassung und auf Kosten des Auftraggebers. Verlangt der Auftragnehmer eine zusätzliche Kontrollprüfung, so ist der Ort der Entnahme bzw. der Prüfung mit dem AG gemeinsam festzulegen.

Für die Kontrollprüfungen des AG hat der AN Gerät und Personal zur Verfügung zu stellen. Geeignete Eimer mit Deckel sind ebenfalls vom AN bereitzustellen. Die Kosten hierfür werden nicht gesondert vergütet sondern sind in die entsprechenden Einheitspreise einzurechnen.

Kosten für Eignungsprüfungen und Eigenüberwachungsprüfungen werden vom AG nicht gesondert vergütet. Kosten für Kontrollprüfungen trägt der AG.

AUSFÜHRUNGSUNTERLAGEN:

26. Vom AG zur Verfügung gestellte Ausführungsunterlagen

- Übersichtskarte M= 1:50.000
- Lageplan M 1:1000
- Regelquerschnitte M 1:50
- Verkehrsumleitungsplanvorschlag
- Deckenbuch
- Digitales Geländemodell Urgelände
- Absteckdaten (Achs- und Querprofildaten)

Die Übergabe der Ausführungsunterlagen erfolgt bei der Vergabe bzw. in Abstimmung mit der Bauleitung des AG jeweils rechtzeitig vor Herstellung der betreffenden Bauteile.

Planunterlagen können, soweit sie der Ausschreibung nicht beigegeben sind, beim Tiefbauamt des Landkreises Landshut eingesehen werden.

27.  Vom AN zu beschaffende Ausführungsunterlagen:

Die Kosten für die Erstellung bzw. Beschaffung nachfolgender Unterlagen bzw. Leistungen sind in die Einheitspreise einzurechnen:

- Bauzeitenplan bis spätestens 14 Tage nach Auftragserteilung
- Baustelleneinrichtungsplan (nach gesonderter Aufforderung)
- Pläne vorhandener Versorgungsleitungen
- Verkehrsrechtliche Anordnung
- Eigenüberwachungsprüfplan/-aufstellung, in dem/der alle erforderlichen Eigenüberwachungsprüfungen enthalten sind (vor Baubeginn)
- Statik für Rohrleitungen und Verbau aller Art (rechtzeitig vor Ausführung)
- Eignungsprüfungen, nicht älter als 2 Jahre, für das Kies-Sand-Gemisch der Frostschutzschicht aus der Entnahmestelle des AN (rechtzeitig vor  Einbau)
- Baustellenbezogener Eignungsnachweis sowie Erstprüfung für bituminöses Mischgut (rechtzeitig vor Einbau) sowie Benennung der Mischanlage für bituminöses Mischgut
- Für Arbeiten, die an Anliegergrundstücken durchzuführen sind, z.B. Anpassungsarbeiten nach Baufertigstellung etc., muss der AN eine Abnahmeerklärung der Grundeigentümer beibringen
- Zwischen- bzw. Endablagerungsstellen für bituminösen Straßenabbruch (unbelastet), unbrauchbaren Boden und sonstigen Abbruch (vor Baubeginn zu übergeben).
Bautagesbericht mit folgenden Angaben:
  * Witterung und Temperatur, Art und Anzahl der Beschäftigten
  * Geräteeinsatz
  * Lieferfirma, Lieferschein-Nr., Materialart und Menge
  * geleistete Arbeiten (nach Art und Lage)
  * Anordnungen des AG
  * besondere Vorkommnisse
  * Baufortschritt
  * Arbeitsunterbrechung
  * Genehmigungen der Versorgungsunternehmen

28. Geltende Zusätzliche Technische Vertragsbedingungen

Auflistung gem. Nr. 9002.StB (Zusätzliche Technische Vertragsbedingungen)

29. Änderungen und Ergänzungen der ZTV

Die Asphalt-Kommunalstraßenregelung Stand Oktober 2014 wird Vertragsbestandteil.

## VORBEMERKUNGEN ZUM LEISTUNGSVERZEICHNIS
VORBEMERKUNGEN ZUM LEISTUNGSVERZEICHNIS

Form der Ausschreibung

Die Ausschreibung erfolgt unter Zugrundelegung der LB StB-By 10/2016- es gilt grundsätzlich der Langtext einschließlich der jeweiligen Vorbemerkungen sowie Ergänzungen und Änderungen der ausschreibenden Stelle (Tiefbauabteilung).
Die Normen und zusätzlichen Technischen Vorschriften für Leistungsbereiche der LB-StB-By in der jeweilig gültigen Fassung gelten als vereinbart.
Die jeweils gültige Normenauflistung und die Technischen Vorschriften sind unter http://www.stmi.bayern.de/bauen/strassenbau/veroeffentlichungen/ einzusehen.
Bei eigenen Texten der ausschreibenden Stelle (Tiefbauabteilung) verstehen sich auch diese Positionen einschl. sämtlicher Nebenleistungen und Nebenkosten die zur fachgerechten, betriebsfertigen Herstellung der Leistung erforderlich sind.
Als Vertragsgrundlagen gelten in aufgeführter Reihenfolge:
- das Auftragsschreiben
- das Leistungsverzeichnis mit allen beigelegten Formblättern (einschl. der Baubeschreibung)
- die Besonderen Vertragsbedingungen in der beiliegenden Fassung
- die Zusätzlichen Vertragsbedingungen
- die Zusätzlichen Technischen Vertragsbedingungen bzw. Vorschriften
- die Allgemeinen Vertragsbedingungen für die Ausführung von Bauleistungen (VOB Teil A/B/C)

Unvollständig ausgefüllte Leistungsbeschreibungen

Der Bieter ist verpflichtet, die vorliegenden Unterlagen auf  Vollständigkeit zu überprüfen. Fehlende Unterlagen bzw. Blätter sind sofort bei der ausschreibenden Stelle anzufordern. Doppelte Blätter sind zu entnehmen und zu beseitigen. Die Leistungsbeschreibung und alle dazugehörenden Verzeichnisse, Aufgliederungen und dgl. müssen vollständig und unmißverständlich und in den vorgesehenen Spalten ausgefüllt sein. Der AG behält sich vor, Angebote, die in wesentlichen Punkten Lücken aufweisen, von der Wertung auszuschließen. Der Auftrag wird grundsätzlich nur dann erteilt, wenn alle Anlagen ausgefüllt sind und die geforderten Unterlagen (Frostschutzkieszeugnis, Erstprüfungen/Eignungsnachweise für bit. Mischgut, Bauzeitenplan udgl.) vollständig vorliegen.
llgemein:

Der Bieter muß sich vor Kalkulation mit den örtlichen Verkehrs-, Boden-und Wasserverhältnissen, Lage von Leitungen, Kabeln udgl. vertraut machen. Der Bieter ist verpflichtet, sich über preisbildende Umstände vor Ort zu informieren. Eine Ortsbesichtigung ist zur Kalkulation unbedingt erforderlich.
Erschwernisse wegen vorhandener Leitungen und Einbauten:

Bei Erdarbeiten ist mit vorhandenen Leitungen der Telekom, der EON, des Wasserzweckverbandes und der Abwasserleitung udgl. zu rechnen. Bei Näherung an diese Leitungen ist die Bauweise so einzurichten, daß keine Beschädigungen an diesen Leitungen entstehen. Insbesondere sind die Anweisungen der jeweiligen Sparten zu beachten (z. B. Kabelschutzanweisung usw.).

Erschwernisse wie Schieberkappen angleichen, Kabel umlegen, Schachtabdeckungen erneuern, etc.  werden i.d.R. von der betreffenden Sparte (WZV, EON, Telecom, Gemeinde etc.) gesondert vergütet. Vor Ausführung solcher Arbeiten ist der jeweilige Baulastträger beizuziehen und sein Auftrag abzuwarten. Aufmaße sind vom jeweiligen Eigentümer der Versorgungseinrichtung anzuerkennen.
Rechnungen sind über den AG an die betreffende Sparte zu richten.
Für die Aufstellung von Rechnungen für Dritte z.B. für Gemeinden, WZV, EON usw. wird keine besondere Vergütung gewährt, evtl. Mehraufwendungen für gesonderte Rechnungstellung sind mit den Einheitspreisen abgegolten bzw. einzurechnen.

Wiederverwendung von ausgebauten Bauteilen und -stoffen:

Der Zwischentransport auf der Baustelle wird nicht gesondert vergütet (laden, fördern, abladen).

Lohnerhöhung

wird nicht gesondert vergütet; sie ist bei den Einheitspreisen zu berücksichtigen.

Stoffpreiserhöhung

wird nicht gesondert vergütet;

Bit. Oberbauschichten ausbauen.
Bei den Positionen STL-Nr. 911.105 bis 911.107 "Gebundenen Oberbau aufbrechen und aufnehmen"  handelt es sich bei der Dickenangabe um mittlere Dicken. Da bei der Bauausführung verschiedene Dicken auftreten können, wird vereinbart, daß bei Mehr- oder Minderdicken der Einheitspreis linear  umgerechnet wird. Diese Regelung gilt sinngemäß auch für  STL-Nr.911.101 "Fräsen bit. Schichten".

Fugen in den Zeilen, Rinnen STL-Nr. 913/806 bis 809 wiederherstellen

zum Reinigen der Fugen ist Hochdruck-Wasserstrahl zu verwenden. Die Beseitigung der vorhandenen Graswurzeln, Moos etc. und Schmutz aus den Fugen ist einzurechnen bzw. ist mit dem angebotenen Einheitspreis abgegolten.

Arbeitsraum für die Herstellung von Rinnen, Borden udgl.

Als Arbeitsraum für die Herstellung von Randeinfassungen werden max. bis 30 cm vergütet.  Siehe hierzu die Regelzeichnungen des Landkreises Landshut. Darüber hinausgehender Aufbruch, Aushub, Kies- bzw. Asphalteinbau wird nicht vergütet.

Asphalt trennen und Zulage bei Fräsarbeiten für Längsflanke

Bei der Herstellung von Anschlüssen an den Bestand wird entweder die Position "Asphalt trennen" oder die Position "Zulage bei Fräsarbeiten für Längsflanke" vergütet.  Die Entscheidung hierüber trifft in Abhängigkeit der technischen Ausführung der AG.

Nebenarbeiten bei der Herstellung des Randkeiles:

Entsprechend der Kommunalstraßenregelung wird der Randkeil nicht gesondert vergütet. Abrechnungsbreite für alle Asphaltschichten ist die Breite der obersten Schicht. Diese Regelung gilt auch für die Vor- bzw. Nebenarbeiten für den Randkeil. Fräsen, reinigen und vorspritzen des Randkeiles werden nicht gesondert vergütet. Es gilt das Maß der obersten Deckschicht, ohne Randkeil, auch für die Abrechnung der Vor- und Nebenarbeiten.

## 01 Vollausbau
Datum: 09.03.2026

### Bereich 1 LA16 - BA5

#### Abschnitt 1.1 901 Baustelleneinrichtung, Verkehrssicherung

**1.1.10 Baustelleneinricht. herstellen**
*** Pauschalposition
StL-Nr. 18901101
Baustelleneinrichtung herstellen,
einschließlich Beschaffen von Lager- und Arbeitsflächen sowie von Zufahrtswegen zur Baustelle
über die vom AG zur Verfügung gestellten hinaus.
Anlegen der Lager- und Arbeitsplätze.
Geräte, Werkzeuge und sonstige Betriebsmittel
anfahren und betriebsfertig aufstellen.
Baubüros des AN, Unterkünfte, Werkstätten, abschließbare Lagerräume und dgl. anfahren, aufbauen und
einrichten.
Strom-, Wasseranschluss sowie Entsorgungseinrichtungen und dgl. für die Baustelle, soweit erforderlich,
herstellen.
Freimachen des Geländes sowie Oberbodenarbeiten
für die Baustelleneinrichtung gehören zum Leistungsumfang.
Baubehelfe, wie z.B. Gerüste, Arbeitsbühnen oder
Schutzeinrichtungen gegen Witterung und zum Schutz
der Umgebung gehören zum Leistungsumfang, soweit
hierfür keine gesonderten OZ vorhanden sind.
Menge: 1,000 PSCH

**1.1.20 Baustelleneinricht. vorhalten**
StL-Nr. 18901102
Baustelleneinrichtung vorhalten.
Vorhalten der Baustelleneinrichtungen. Mieten, Pacht,
Gebühren und dgl. gehören zum Leistungsumfang.
Ausser den vollen Monaten werden Teilzeiten nach
Kalendertagen zu 1/30 des Einheitspreises abgerechnet.
Stillstandszeiten und Bauzeitverlängerungen werden
nur vergütet, wenn die Ursachen vom AG zu
vertreten sind.
Menge: 1,500 Mt

**1.1.30 Baustelleneinricht. unterh. u. betr.**
StL-Nr. 18901103
Baustelleneinrichtung unterhalten und
betreiben.
Unterhalten und Betreiben der Baustelleneinrichtungen.
Vergütet werden die Tage, an denen auf der Baustelle
gearbeitet wird. Bauzeitverlängerungen werden nur vergütet, wenn die Ursachen vom AG zu vertreten sind.
Der Nachweis erfolgt durch Vorlage der Tagesberichte.
Menge: 40,000 d

**1.1.40 Baustelle räumen**
*** Pauschalposition
StL-Nr. 1890110401
Räumen der Baustelle von allen Geräten,
Anlagen, Einrichtungen und dgl. einschließlich Rückbau
der vom AN erstellten Zufahrtswege.
Alle Flächen entsprechend dem ursprünglichen Zustand
unter Wahrung der landschaftspflegerischen Belange
ordnungsgemäß herrichten.
Die Beseitigung der vom AN verursachten Schäden
vom AG zur Verfügung gestellten Zufahrtswegen gehört zum Leistungsumfang.
Menge: 1,000 PSCH

**1.1.50 Vermessungsarb. durchführen**
*** Pauschalposition
StL-Nr. 1890112101
Vermessungsarbeiten für die Absteckung von
Bauteilen nach Unterlagen des AG einschließlich
aller Geräte- und Personalkosten durchführen.
Verkehrsflächen (Achsen, Eckausrundungen,
Fahrbahnteiler etc.).
Menge: 1,000 PSCH

**1.1.60 Verk.Fl.unterh.**
StL-Nr. 189012010101
Verkehrsflächen zur Aufrechterhaltung
des öffentlichen und Anlieger-Verkehrs
sowie des Baustellenverkehrs
innerhalb des Baubereiches einschließlich zwischenzeitlich benutzter Behelfsfahrstreifen verkehrssicher unterhalten.
Abgerechnet wird nach Kalendertagen.
Befestigung nach Unterlagen des AG,
Verkehrsflächen im Zuge der Baustrecke.
Menge: 40,000 d

**1.1.70 Verkehrssicherung v. längerer Dauer**
*** Pauschalposition
StL-Nr. 1890120601010102
Verkehrssicherung für Arbeitsstellen von längerer
Dauer herstellen, vorhalten, warten, betreiben und abbauen. Baustellenmarkierung, transportable
Lichtsignalanlage, bauliche Leitelemente, transportable
Schutzeinrichtungen und die Kontrolle gem. ZTV-SA für
die gesamte Arbeitsstellensicherung werden gesondert
vergütet. Die Verkehrszeichen nach Verkehrszeichenplan
bzw. Regelplan gehören zum Leistungsumfang.
Das berührungslose außer Kraft setzen und das in Kraft
setzen der vorhandenen Verkehrsschilder gehört zum
Leistungsumfang.
Betroffene Verkehrsschilder und Art der Außerkraftsetzung nach Unterlagen des AG.
60 v.H. der Pauschale werden nach betriebsfertigem
Herstellen, der Rest nach Abbau bezahlt.
Das Material bleibt Eigentum des AN.
Verkehrssicherung an Arbeitsstelle,
nach Verkehrszeichenplan nach Unterlagen des AG
Vorübergehende Sicherungsmaßnahmen durchführen,
Einrichtung und Abbau tags.
Menge: 1,000 PSCH

**1.1.80 Verkehrssicherung v. längerer Dauer**
*** Pauschalposition
StL-Nr. 1890120602010102
Verkehrssicherung für Arbeitsstellen von längerer
Dauer herstellen, vorhalten, warten, betreiben und abbauen. Baustellenmarkierung, transportable
Lichtsignalanlage, bauliche Leitelemente, transportable
Schutzeinrichtungen und die Kontrolle gem. ZTV-SA für
die gesamte Arbeitsstellensicherung werden gesondert
vergütet. Die Verkehrszeichen nach Verkehrszeichenplan
bzw. Regelplan gehören zum Leistungsumfang.
Das berührungslose außer Kraft setzen und das in Kraft
setzen der vorhandenen Verkehrsschilder gehört zum
Leistungsumfang.
Betroffene Verkehrsschilder und Art der Außerkraftsetzung nach Unterlagen des AG.
60 v.H. der Pauschale werden nach betriebsfertigem
Herstellen, der Rest nach Abbau bezahlt.
Das Material bleibt Eigentum des AN.
Verkehrssicherung an Umleitungsstrecke,
nach Verkehrszeichenplan nach Unterlagen des AG
Vorübergehende Sicherungsmaßnahmen durchführen,
Einrichtung und Abbau tags.
Menge: 1,000 PSCH

**1.1.90 Kontr. Verkehrs- sicherung**
StL-Nr. 18901231030101
Kontrolle der Verkehrssicherung durchführen.
Die Kontrolle ist unmittelbar nach deren Durchführung
zu erfassen und zu dokumentieren. Arbeits- und
Hilfsmittel sind vom AN zu stellen und dem AG
jederzeit zugänglich zu machen.
Die Kontrollausdrucke sind dem AG arbeitstäglich
vorzulegen.
Die Abrechnung erfolgt nach Anzahl der nachgewiesenen
Kontrollen.
Verkehrssicherung an Arbeitsstellen im
gesamten Baustellenbereich und an
Umleitungsstrecken
Kontrolle zweimal täglich, an arbeitsfreien Tagen
einmal täglich.
Kontrolle durch schriftliche Dokumentation nach
Unterlagen des AG.
Menge: 60,000 St

#### Abschnitt 1.2 903 Oberboden

**1.2.10 Oberboden abtragen**
StL-Nr. 16903101060605
Oberboden des/der Homogenbereiche(s) 'O1'

einschließlich leicht verrottbarer
Pflanzendecke innerhalb des Baugeländes
in einer mittleren Dicke von cm '15'

abtragen,
für Bauteil 'Rohrgraben'
Oberboden von 'Böschungen, Waldflächen'

für sofortigen Wiedereinbau.
Der Einbau wird gesondert vergütet.
Menge: 15,000 m3

**1.2.20 Oberboden andecken**
StL-Nr. 16903102030106
Oberboden einschließlich leicht verrottbarer
Pflanzendecke andecken.
Oberboden von 'Böschungen,Waldflächen'

innerhalb der Baustelle gelagert, ggf. laden, fördern
und andecken. Einbaubereich 'Rohrgraben'
Menge: 15,000 m3

#### Abschnitt 1.3 905 Leitungsgräben, Baugruben

**1.3.10 Leitungsgraben herstellen**
StL-Nr. 1890510303010501
Leitungsgraben einschließlich Verbau, für Rohrleitungen
Sickereinrichtungen, Kabel und dgl. herstellen.
Die Abrechung des Leitungsgrabenaushubes erfolgt
mit senkrechten Baugrubenwänden (verbauter Graben).
Die Abrechnungsbreiten und -tiefen gelten auch im
Bereich der Schächte, der Arbeitsräume für Rohrverbindungen und Kabelmuffen, soweit die Erdarbeiten
dafür nicht gesondert vergütet werden.
Darüber hinausgehender Aushub gehört zum Leistungsumfang.
Boden lösen, gegebenenfalls zwischenlagern,
laden, fördern für senkrecht begrenzte Grabenabschnitte
(verbauter Graben).
Erschwernisse durch schadstoffbelastete Böden werden
gesondert vergütet.
Eingebauter Boden der OZ 'vorhandene FSS'

Grabentiefe bis 1,00 m,
für Rohrleitungen DN '200-400'
Rohrmaterial 'Stahlbeton'

Boden in Leitungsgräben oberhalb der
Leitungszone einbauen und verdichten.
Der Einbau des verdrängten Materials erfolgt
in einer eigenen Position.
Menge: 25,000 m3

**1.3.20 Leitungsgraben herstellen**
StL-Nr. 1890510301010506
Leitungsgraben einschließlich Verbau, für Rohrleitungen
Sickereinrichtungen, Kabel und dgl. herstellen.
Die Abrechung des Leitungsgrabenaushubes erfolgt
mit senkrechten Baugrubenwänden (verbauter Graben).
Die Abrechnungsbreiten und -tiefen gelten auch im
Bereich der Schächte, der Arbeitsräume für Rohrverbindungen und Kabelmuffen, soweit die Erdarbeiten
dafür nicht gesondert vergütet werden.
Darüber hinausgehender Aushub gehört zum Leistungsumfang.
Boden lösen, gegebenenfalls zwischenlagern,
laden, fördern für senkrecht begrenzte Grabenabschnitte
(verbauter Graben).
Erschwernisse durch schadstoffbelastete Böden werden
gesondert vergütet.
Boden des/der Homogenbereiches/e  B '1'

Beschreibung des Homogenbereichs nach Unterlagen
des AG.
Grabentiefe bis 1,00 m,
für Rohrleitungen DN '200-400'
Rohrmaterial 'Stahlbeton'

Boden in Eigentum des AN übernehmen und einer
Entsorgung nach Wahl des AN zuführen.
Menge: 60,000 m3

**1.3.30 Leitungsgraben herstellen**
StL-Nr. 1890510303010501
Leitungsgraben einschließlich Verbau, für Rohrleitungen
Sickereinrichtungen, Kabel und dgl. herstellen.
Die Abrechung des Leitungsgrabenaushubes erfolgt
mit senkrechten Baugrubenwänden (verbauter Graben).
Die Abrechnungsbreiten und -tiefen gelten auch im
Bereich der Schächte, der Arbeitsräume für Rohrverbindungen und Kabelmuffen, soweit die Erdarbeiten
dafür nicht gesondert vergütet werden.
Darüber hinausgehender Aushub gehört zum Leistungsumfang.
Boden lösen, gegebenenfalls zwischenlagern,
laden, fördern für senkrecht begrenzte Grabenabschnitte
(verbauter Graben).
Erschwernisse durch schadstoffbelastete Böden werden
gesondert vergütet.
Eingebauter Boden der OZ 'vorhandene FSS'

Grabentiefe bis 1,00 m,
für Rohrleitungen DN '800'
Rohrmaterial 'Stahlbeton'

Boden in Leitungsgräben oberhalb der
Leitungszone einbauen und verdichten.
Der Einbau des verdrängten Materials erfolgt
in einer eigenen Position.
Menge: 12,000 m3

**1.3.40 Leitungsgraben herstellen**
StL-Nr. 1890510303010501
Leitungsgraben einschließlich Verbau, für Rohrleitungen
Sickereinrichtungen, Kabel und dgl. herstellen.
Die Abrechung des Leitungsgrabenaushubes erfolgt
mit senkrechten Baugrubenwänden (verbauter Graben).
Die Abrechnungsbreiten und -tiefen gelten auch im
Bereich der Schächte, der Arbeitsräume für Rohrverbindungen und Kabelmuffen, soweit die Erdarbeiten
dafür nicht gesondert vergütet werden.
Darüber hinausgehender Aushub gehört zum Leistungsumfang.
Boden lösen, gegebenenfalls zwischenlagern,
laden, fördern für senkrecht begrenzte Grabenabschnitte
(verbauter Graben).
Erschwernisse durch schadstoffbelastete Böden werden
gesondert vergütet.
Eingebauter Boden der OZ 'vorhandene FSS'

Grabentiefe bis 1,00 m,
für Rohrleitungen DN '1000'
Rohrmaterial 'Stahlbeton'

Boden in Leitungsgräben oberhalb der
Leitungszone einbauen und verdichten.
Der Einbau des verdrängten Materials erfolgt
in einer eigenen Position.
Menge: 15,000 m3

**1.3.50 Leitungsgraben herstellen**
StL-Nr. 1890510301010506
Leitungsgraben einschließlich Verbau, für Rohrleitungen
Sickereinrichtungen, Kabel und dgl. herstellen.
Die Abrechung des Leitungsgrabenaushubes erfolgt
mit senkrechten Baugrubenwänden (verbauter Graben).
Die Abrechnungsbreiten und -tiefen gelten auch im
Bereich der Schächte, der Arbeitsräume für Rohrverbindungen und Kabelmuffen, soweit die Erdarbeiten
dafür nicht gesondert vergütet werden.
Darüber hinausgehender Aushub gehört zum Leistungsumfang.
Boden lösen, gegebenenfalls zwischenlagern,
laden, fördern für senkrecht begrenzte Grabenabschnitte
(verbauter Graben).
Erschwernisse durch schadstoffbelastete Böden werden
gesondert vergütet.
Boden des/der Homogenbereiches/e  B '1'

Beschreibung des Homogenbereichs nach Unterlagen
des AG.
Grabentiefe bis 1,00 m,
für Rohrleitungen DN '800'
Rohrmaterial 'Stahlbeton'

Boden in Eigentum des AN übernehmen und einer
Entsorgung nach Wahl des AN zuführen.
Menge: 20,000 m3

**1.3.60 Leitungsgraben herstellen**
StL-Nr. 1890510301010506
Leitungsgraben einschließlich Verbau, für Rohrleitungen
Sickereinrichtungen, Kabel und dgl. herstellen.
Die Abrechung des Leitungsgrabenaushubes erfolgt
mit senkrechten Baugrubenwänden (verbauter Graben).
Die Abrechnungsbreiten und -tiefen gelten auch im
Bereich der Schächte, der Arbeitsräume für Rohrverbindungen und Kabelmuffen, soweit die Erdarbeiten
dafür nicht gesondert vergütet werden.
Darüber hinausgehender Aushub gehört zum Leistungsumfang.
Boden lösen, gegebenenfalls zwischenlagern,
laden, fördern für senkrecht begrenzte Grabenabschnitte
(verbauter Graben).
Erschwernisse durch schadstoffbelastete Böden werden
gesondert vergütet.
Boden des/der Homogenbereiches/e  B '`1'

Beschreibung des Homogenbereichs nach Unterlagen
des AG.
Grabentiefe bis 1,00 m,
für Rohrleitungen DN '1000'
Rohrmaterial 'Stahlbeton'

Boden in Eigentum des AN übernehmen und einer
Entsorgung nach Wahl des AN zuführen.
Menge: 20,000 m3

**1.3.70 Leitungsgraben herstellen**
StL-Nr. 1890510301020506
Leitungsgraben einschließlich Verbau, für Rohrleitungen
Sickereinrichtungen, Kabel und dgl. herstellen.
Die Abrechung des Leitungsgrabenaushubes erfolgt
mit senkrechten Baugrubenwänden (verbauter Graben).
Die Abrechnungsbreiten und -tiefen gelten auch im
Bereich der Schächte, der Arbeitsräume für Rohrverbindungen und Kabelmuffen, soweit die Erdarbeiten
dafür nicht gesondert vergütet werden.
Darüber hinausgehender Aushub gehört zum Leistungsumfang.
Boden lösen, gegebenenfalls zwischenlagern,
laden, fördern für senkrecht begrenzte Grabenabschnitte
(verbauter Graben).
Erschwernisse durch schadstoffbelastete Böden werden
gesondert vergütet.
Boden des/der Homogenbereiches/e  B '1'

Beschreibung des Homogenbereichs nach Unterlagen
des AG.
Grabentiefe über 1,00 m bis 1,75 m,
für Rohrleitungen DN '800'
Rohrmaterial 'Stahlbeton'

Boden in Eigentum des AN übernehmen und einer
Entsorgung nach Wahl des AN zuführen.
Menge: 25,000 m3

**1.3.80 Leitungsgraben herstellen**
StL-Nr. 1890510301030506
Leitungsgraben einschließlich Verbau, für Rohrleitungen
Sickereinrichtungen, Kabel und dgl. herstellen.
Die Abrechung des Leitungsgrabenaushubes erfolgt
mit senkrechten Baugrubenwänden (verbauter Graben).
Die Abrechnungsbreiten und -tiefen gelten auch im
Bereich der Schächte, der Arbeitsräume für Rohrverbindungen und Kabelmuffen, soweit die Erdarbeiten
dafür nicht gesondert vergütet werden.
Darüber hinausgehender Aushub gehört zum Leistungsumfang.
Boden lösen, gegebenenfalls zwischenlagern,
laden, fördern für senkrecht begrenzte Grabenabschnitte
(verbauter Graben).
Erschwernisse durch schadstoffbelastete Böden werden
gesondert vergütet.
Boden des/der Homogenbereiches/e  B '1'

Beschreibung des Homogenbereichs nach Unterlagen
des AG.
Grabentiefe über 1,75 m bis 3,00 m,
für Rohrleitungen DN '800'
Rohrmaterial 'Stahlbeton'

Boden in Eigentum des AN übernehmen und einer
Entsorgung nach Wahl des AN zuführen.
Menge: 25,000 m3

**1.3.90 Leitungsgraben herstellen**
StL-Nr. 1890510301020506
Leitungsgraben einschließlich Verbau, für Rohrleitungen
Sickereinrichtungen, Kabel und dgl. herstellen.
Die Abrechung des Leitungsgrabenaushubes erfolgt
mit senkrechten Baugrubenwänden (verbauter Graben).
Die Abrechnungsbreiten und -tiefen gelten auch im
Bereich der Schächte, der Arbeitsräume für Rohrverbindungen und Kabelmuffen, soweit die Erdarbeiten
dafür nicht gesondert vergütet werden.
Darüber hinausgehender Aushub gehört zum Leistungsumfang.
Boden lösen, gegebenenfalls zwischenlagern,
laden, fördern für senkrecht begrenzte Grabenabschnitte
(verbauter Graben).
Erschwernisse durch schadstoffbelastete Böden werden
gesondert vergütet.
Boden des/der Homogenbereiches/e  B '1'

Beschreibung des Homogenbereichs nach Unterlagen
des AG.
Grabentiefe über 1,00 m bis 1,75 m,
für Rohrleitungen DN '1000'
Rohrmaterial 'Stahlbeton'

Boden in Eigentum des AN übernehmen und einer
Entsorgung nach Wahl des AN zuführen.
Menge: 27,000 m3

**1.3.100 Leitungsgraben herstellen**
StL-Nr. 1890510301030506
Leitungsgraben einschließlich Verbau, für Rohrleitungen
Sickereinrichtungen, Kabel und dgl. herstellen.
Die Abrechung des Leitungsgrabenaushubes erfolgt
mit senkrechten Baugrubenwänden (verbauter Graben).
Die Abrechnungsbreiten und -tiefen gelten auch im
Bereich der Schächte, der Arbeitsräume für Rohrverbindungen und Kabelmuffen, soweit die Erdarbeiten
dafür nicht gesondert vergütet werden.
Darüber hinausgehender Aushub gehört zum Leistungsumfang.
Boden lösen, gegebenenfalls zwischenlagern,
laden, fördern für senkrecht begrenzte Grabenabschnitte
(verbauter Graben).
Erschwernisse durch schadstoffbelastete Böden werden
gesondert vergütet.
Boden des/der Homogenbereiches/e  B '1'

Beschreibung des Homogenbereichs nach Unterlagen
des AG.
Grabentiefe über 1,75 m bis 3,00 m,
für Rohrleitungen DN '1000'
Rohrmaterial 'Stahlbeton'

Boden in Eigentum des AN übernehmen und einer
Entsorgung nach Wahl des AN zuführen.
Menge: 27,000 m3

**1.3.110 Leitungsgrabenverf. oberhalb Leitungs- zone herstellen**
StL-Nr. 189051070104
Leitungsgrabenverfüllung oberhalb der
Leitungszone (Hauptverfüllung) herstellen.
Die Abrechnung erfolgt mit der für die Herstellung des
Leitungsgrabens vergüteten Breite. Diese Abrechnungsbreite gilt auch im Bereich der Schächte, der Arbeitsräume für Rohrververbindungen und Kabelmuffen,
soweit die Erdarbeiten dafür nicht gesondert vergütet
werden.
Darüber hinausgehende Verfüllung gehört zum
Leistungsumfang.
Für senkrecht begrenzte Grabenabschnitte
(verbauter Graben) mit einer Grabentiefe
bis 1,00 m,
Frostsicheres Kies-Sand-Gemisch nach DIN 18196
(GW oder GI) liefern, einbauen und verdichten.
Menge: 45,000 m3

**1.3.120 Leitungsgrabenverf. oberhalb Leitungs- zone herstellen**
StL-Nr. 189051070204
Leitungsgrabenverfüllung oberhalb der
Leitungszone (Hauptverfüllung) herstellen.
Die Abrechnung erfolgt mit der für die Herstellung des
Leitungsgrabens vergüteten Breite. Diese Abrechnungsbreite gilt auch im Bereich der Schächte, der Arbeitsräume für Rohrververbindungen und Kabelmuffen,
soweit die Erdarbeiten dafür nicht gesondert vergütet
werden.
Darüber hinausgehende Verfüllung gehört zum
Leistungsumfang.
Für senkrecht begrenzte Grabenabschnitte
(verbauter Graben) mit einer Grabentiefe
über 1,00 m bis 1,75 m,
Frostsicheres Kies-Sand-Gemisch nach DIN 18196
(GW oder GI) liefern, einbauen und verdichten.
Menge: 50,000 m3

**1.3.130 Leitungsgrabenverf. oberhalb Leitungs- zone herstellen**
StL-Nr. 189051070304
Leitungsgrabenverfüllung oberhalb der
Leitungszone (Hauptverfüllung) herstellen.
Die Abrechnung erfolgt mit der für die Herstellung des
Leitungsgrabens vergüteten Breite. Diese Abrechnungsbreite gilt auch im Bereich der Schächte, der Arbeitsräume für Rohrververbindungen und Kabelmuffen,
soweit die Erdarbeiten dafür nicht gesondert vergütet
werden.
Darüber hinausgehende Verfüllung gehört zum
Leistungsumfang.
Für senkrecht begrenzte Grabenabschnitte
(verbauter Graben) mit einer Grabentiefe
über 1,75 m bis 3,00 m,
Frostsicheres Kies-Sand-Gemisch nach DIN 18196
(GW oder GI) liefern, einbauen und verdichten.
Menge: 10,000 m3

#### Abschnitt 1.4 909 Straßen- und Brückenentwässerung

**1.4.10 Rohrleitung ausbauen**
StL-Nr. 1890920102020103
Rohrleitung aus Beton-, Kunststoff-, Asbestzement-,
Steinzeugrohren und dgl. ggf. einschl. Auflager
und  Ummantelung aus Beton ausbauen.
Die Herstellung des Leitungsgrabens bis Oberkante
Rohrleitung bzw. Ummantelung wird gesondert vergütet.
Zusätzliche Erdarbeiten in der verbliebenen Leitungszone gehören zum Leistungsumfang.
Größe und Art der Bettung 'Betonsohle 15 cm'
Größe und Art der Ummantelung 'Kies'

Rohrleitung aus Betonrohren mit Glockenmuffe,
über DN 150 bis DN 300,
Fließsohlentiefe bis 1,25 m
Rohre und übriges Abbruchmaterial in Eigentum des
AN übernehmen und einer Entsorgung nach Wahl
des AN zuführen.
Menge: 32,000 m

**1.4.20 Rohrleitung ausbauen**
StL-Nr. 1890920102030103
Rohrleitung aus Beton-, Kunststoff-, Asbestzement-,
Steinzeugrohren und dgl. ggf. einschl. Auflager
und  Ummantelung aus Beton ausbauen.
Die Herstellung des Leitungsgrabens bis Oberkante
Rohrleitung bzw. Ummantelung wird gesondert vergütet.
Zusätzliche Erdarbeiten in der verbliebenen Leitungszone gehören zum Leistungsumfang.
Größe und Art der Bettung 'Betonsohle 15 cm'
Größe und Art der Ummantelung 'Kies'

Rohrleitung aus Betonrohren mit Glockenmuffe,
über DN 300 bis DN 500,
Fließsohlentiefe bis 1,25 m
Rohre und übriges Abbruchmaterial in Eigentum des
AN übernehmen und einer Entsorgung nach Wahl
des AN zuführen.
Menge: 65,000 m

**1.4.30 Rohrleitung ausbauen**
StL-Nr. 1890920102060303
Rohrleitung aus Beton-, Kunststoff-, Asbestzement-,
Steinzeugrohren und dgl. ggf. einschl. Auflager
und  Ummantelung aus Beton ausbauen.
Die Herstellung des Leitungsgrabens bis Oberkante
Rohrleitung bzw. Ummantelung wird gesondert vergütet.
Zusätzliche Erdarbeiten in der verbliebenen Leitungszone gehören zum Leistungsumfang.
Größe und Art der Bettung 'Betonsohle 15 cm'
Größe und Art der Ummantelung 'Kies'

Rohrleitung aus Betonrohren mit Glockenmuffe,
DN '800'
Fließsohlentiefe m 'circa 2 m'

Rohre und übriges Abbruchmaterial in Eigentum des
AN übernehmen und einer Entsorgung nach Wahl
des AN zuführen.
Menge: 20,000 m

**1.4.40 Rohrleitung ausbauen**
StL-Nr. 1890920102060303
Rohrleitung aus Beton-, Kunststoff-, Asbestzement-,
Steinzeugrohren und dgl. ggf. einschl. Auflager
und  Ummantelung aus Beton ausbauen.
Die Herstellung des Leitungsgrabens bis Oberkante
Rohrleitung bzw. Ummantelung wird gesondert vergütet.
Zusätzliche Erdarbeiten in der verbliebenen Leitungszone gehören zum Leistungsumfang.
Größe und Art der Bettung 'Betonsohle 15 cm'
Größe und Art der Ummantelung 'Kies'

Rohrleitung aus Betonrohren mit Glockenmuffe,
DN '1000'
Fließsohlentiefe m 'circa 2 m'

Rohre und übriges Abbruchmaterial in Eigentum des
AN übernehmen und einer Entsorgung nach Wahl
des AN zuführen.
Menge: 17,000 m

**1.4.50 Stahlbetonrohrl. herstellen**
StL-Nr. 1890920501010703
Rohrleitung aus Stahlbetonrohren, DIN EN 1916
und DIN V 1201 Typ 1, DN '200'

mit Rohrverbindungen aus Elastomer-Dichtungen,
DIN EN 681 und DIN 4060,
einschließlich Leitungszone herstellen.
Statik  herstellen und liefern.
Verkehrslast SLW '60'

Rohr mit Muffe ohne Fuß, Form K-GM,
Leitungsgrabentiefe von  0 bis 1,00 m,
Bettung Typ 1 aus Beton C '25/30XF2'
Dicke der unteren Bettungsschicht cm '15'

Seitenverfüllung und Abdeckung mit Boden,
Boden liefern, Bodengruppe GE
für Rohre über DN 200 bis DN 600, Größtkorn 32 mm
Menge: 10,000 m

**1.4.60 Stahlbetonrohrl. herstellen**
StL-Nr. 1890920501010703
Rohrleitung aus Stahlbetonrohren, DIN EN 1916
und DIN V 1201 Typ 1, DN '300'

mit Rohrverbindungen aus Elastomer-Dichtungen,
DIN EN 681 und DIN 4060,
einschließlich Leitungszone herstellen.
Statik  herstellen und liefern.
Verkehrslast SLW '60'

Rohr mit Muffe ohne Fuß, Form K-GM,
Leitungsgrabentiefe von  0 bis 1,00 m,
Bettung Typ 1 aus Beton C '25/30XF2'
Dicke der unteren Bettungsschicht cm '15'

Seitenverfüllung und Abdeckung mit Boden,
Boden liefern, Bodengruppe GE
für Rohre über DN 200 bis DN 600, Größtkorn 32 mm
Menge: 22,000 m

**1.4.70 Stahlbetonrohrl. herstellen**
StL-Nr. 1890920501010703
Rohrleitung aus Stahlbetonrohren, DIN EN 1916
und DIN V 1201 Typ 1, DN '400'

mit Rohrverbindungen aus Elastomer-Dichtungen,
DIN EN 681 und DIN 4060,
einschließlich Leitungszone herstellen.
Statik  herstellen und liefern.
Verkehrslast SLW '60'

Rohr mit Muffe ohne Fuß, Form K-GM,
Leitungsgrabentiefe von  0 bis 1,00 m,
Bettung Typ 1 aus Beton C '25/30XF2'
Dicke der unteren Bettungsschicht cm '20'

Seitenverfüllung und Abdeckung mit Boden,
Boden liefern, Bodengruppe GE
für Rohre über DN 200 bis DN 600, Größtkorn 32 mm
Menge: 65,000 m

**1.4.80 Stahlbetonrohrl. herstellen**
StL-Nr. 1890920501030703
Rohrleitung aus Stahlbetonrohren, DIN EN 1916
und DIN V 1201 Typ 1, DN '800'

mit Rohrverbindungen aus Elastomer-Dichtungen,
DIN EN 681 und DIN 4060,
einschließlich Leitungszone herstellen.
Statik  herstellen und liefern.
Verkehrslast SLW '60'

Rohr mit Muffe ohne Fuß, Form K-GM,
Leitungsgrabentiefe über  1,75 bis 3,00 m,
Bettung Typ 1 aus Beton C '25/30XF2'
Dicke der unteren Bettungsschicht cm '20'

Seitenverfüllung und Abdeckung mit Boden,
Boden liefern, Bodengruppe GE
für Rohre über DN 200 bis DN 600, Größtkorn 32 mm
Menge: 20,000 m

**1.4.90 Stahlbetonrohrl. herstellen**
StL-Nr. 1890920501030703
Rohrleitung aus Stahlbetonrohren, DIN EN 1916
und DIN V 1201 Typ 1, DN '1000'

mit Rohrverbindungen aus Elastomer-Dichtungen,
DIN EN 681 und DIN 4060,
einschließlich Leitungszone herstellen.
Statik  herstellen und liefern.
Verkehrslast SLW '60'

Rohr mit Muffe ohne Fuß, Form K-GM,
Leitungsgrabentiefe über  1,75 bis 3,00 m,
Bettung Typ 1 aus Beton C '25/30XF2'
Dicke der unteren Bettungsschicht cm '20'

Seitenverfüllung und Abdeckung mit Boden,
Boden liefern, Bodengruppe GE
für Rohre über DN 200 bis DN 600, Größtkorn 32 mm
Menge: 17,000 m

**1.4.100 Böschungsformst. herstellen**
StL-Nr. 189092100301
Böschungsformstück herstellen und einbauen.
Als Zulage zur OZ '909/205'
Stahlbetonrohrleitung DN '200'

Herstellung nach Wahl des AN, Bewehrung
korrosionsgeschützt durch Überdeckung,
Versiegelung oder Beschichtung,
Neigung des Anlaufs 1 : 1,5.
Menge: 4,000 St

**1.4.110 Böschungsformst. herstellen**
StL-Nr. 189092100301
Böschungsformstück herstellen und einbauen.
Als Zulage zur OZ '909/205'
Stahlbetonrohrleitung DN '300'

Herstellung nach Wahl des AN, Bewehrung
korrosionsgeschützt durch Überdeckung,
Versiegelung oder Beschichtung,
Neigung des Anlaufs 1 : 1,5.
Menge: 4,000 St

**1.4.120 Böschungsformst. herstellen**
StL-Nr. 189092100301
Böschungsformstück herstellen und einbauen.
Als Zulage zur OZ '909/205'
Stahlbetonrohrleitung DN '400'

Herstellung nach Wahl des AN, Bewehrung
korrosionsgeschützt durch Überdeckung,
Versiegelung oder Beschichtung,
Neigung des Anlaufs 1 : 1,5.
Menge: 6,000 St

**1.4.130 Böschungsformst. herstellen**
StL-Nr. 189092100301
Böschungsformstück herstellen und einbauen.
Als Zulage zur OZ '909/205'
Stahlbetonrohrleitung DN '800'

Herstellung nach Wahl des AN, Bewehrung
korrosionsgeschützt durch Überdeckung,
Versiegelung oder Beschichtung,
Neigung des Anlaufs 1 : 1,5.
Menge: 2,000 St

**1.4.140 Böschungsformst. herstellen**
StL-Nr. 189092100301
Böschungsformstück herstellen und einbauen.
Als Zulage zur OZ '909/205'
Stahlbetonrohrleitung DN '1000'

Herstellung nach Wahl des AN, Bewehrung
korrosionsgeschützt durch Überdeckung,
Versiegelung oder Beschichtung,
Neigung des Anlaufs 1 : 1,5.
Menge: 2,000 St

**1.4.150 Schachtuntert. aus Betonfertigteil herstellen**
StL-Nr. 1890940801010101
Schachtunterteil aus Betonfertigteil (SU-M),
DIN V 4034-1 Typ 1 und DIN EN 1917, mit
Steighilfe aus zweiläufigen Steigeisen mit Aufkantung,
DIN V 1264 und DIN EN 13101,
halbkreisförmigem Durchlaufgerinne mit Durchmesser
entsprechend der abgehenden Rohrleitung,
auf 20 cm dicker Fundamentplatte aus Beton,
einschl. Rohrverbindung für die Zu- und Ableitung
mit den dazugehörigen Elastomer-Dichtungen,
DIN EN 681 und DIN 4060, herstellen.
Beton für Fundamentplatte:
Druckfestigkeitsklasse C12/15,
Zuleitung: Betonrohr, kreisförmig, DN '300'
Ableitung: Betonrohr, kreisförmig, DN '400'

lichte Tiefe des Unterteils bis 0,50 m,
Schachtdurchmesser DN 1000.
Menge: 1,000 St

**1.4.160 Übergang Schacht zu Abdeckung herstellen**
StL-Nr. 189094130202
Übergang von aufgehendem Schacht zur Schachtabdeckung mit Fertigteil aus Beton,
DIN V 4034-1 Typ 1 und DIN EN 1917,
ggf. mit Steighilfe aus zweiläufigen Steigeisen mit
Aufkantung, DIN V 1264 und DIN EN 13101,
herstellen.
Schachthals SH-M 1000/625 x 300, mit Steighilfe,
mit einer senkrechten Last von 300 kN geprüft,
ohne Dichtung, auf Dünnbettmörtel.
Menge: 1,000 St

**1.4.170 Schachtabd. herstellen**
StL-Nr. 1890942201010501
Schachtabdeckung, DIN EN 124 und DIN 1229,
vollfugig auf Mörtelbett aus Fertigzementmörtel
herstellen.
Druckfestigkeit fck,cube des Mörtels min. 20 N/mm2,
Zement Art CEM I, max. w/z 0,50, frost-/tausalz-
beständig.
Einbaubereich 'Schachtübergangsteil'

Abdeckung Klasse D 400 mit Rahmen aus Gusseisen
mit Beton,
mit Schmutzfänger, DIN 1221,
Deckel als Einlaufrost aus Gusseisen.
Schachtabdeckung auf planmäßige Höhe setzen.
Menge: 1,000 St

#### Abschnitt 1.5 910 Ungebundene Schichten des Oberbaus

**1.5.10 SoB ausbauen**
StL-Nr. 18910102080603
Schicht ohne Bindemittel ausbauen,
Schichtart 'vorhandener ungebundener Oberbau (FSS)'
Dicke von cm '30'
bis cm '50'
Bereich 'Ausbaustellen, Schadstellen, Zufahrten'
Fläche 'nicht zusammenhängende Kleinflächen verschiedener Größe'

Material in Eigentum des AN übernehmen und
einer Entsorgung nach Wahl des AN zuführen.
Schadstoffbelastung Z '0'
Menge: 100,000 m3

**1.5.20 Planum wieder her- stellen**
StL-Nr. 1891010501010601
Vorhandene Oberfläche des Unterbaues (Planum)
wieder herstellen. Planum profilieren und
verdichten ggf. mit Wasserzugabe.
Lieferung bzw. aufnehmen und fördern vom Zwischenlager sowie die Beseitigung von überschüssigem
Material werden gesondert vergütet.
Im Fahrbahnbereich
Vorhandenes Planum Unterbau,
max. Abweichung von der Sollhöhe +2/-2 cm,
Fläche 'Ausbaustellen, Schadstellen, Zufahrten'

Vorhandenes Planum
zu erreichender EV2--Wert mindestens 45 MPa.
Menge: 250,000 m2

**1.5.30 Planum wieder her- stellen**
StL-Nr. 1891010501020103
Vorhandene Oberfläche des Unterbaues (Planum)
wieder herstellen. Planum profilieren und
verdichten ggf. mit Wasserzugabe.
Lieferung bzw. aufnehmen und fördern vom Zwischenlager sowie die Beseitigung von überschüssigem
Material werden gesondert vergütet.
Im Fahrbahnbereich
Vorhandenes Planum ungebundene Tragschicht
Tragschichtart 'vorhandene Frostschutzschicht im Fahrbahnbereich, einschl. Einbau von ca. 4 - 8 cm Schottertragschicht/Mineralstoffgemisch 0/22 (Vergütung des Materials erfolgt nach OZ 910/109)'

max. Abweichung von der Sollhöhe +2/-2 cm,
Breite m 'Abrechnungsbreite = 5,50 m + 2 x 0,40 m = 6,30 m'

Vorhandenes Planum
zu erreichender EV2--Wert mindestens 120 MPa.
Menge: 3600,000 m2

**1.5.40 Mat.für Wiederh. des Planums liefern**
StL-Nr. 1891010901
Material für die Wiederherstellung des Planums
nach OZ '910/105'

liefern.
Material 'Schottertragschicht/ gebr. Mineralstoffgemisch 0/22 mm'
Menge: 600,000 t

**1.5.50 FSS herstellen**
StL-Nr. 1891020108060401
Frostschutzschicht (FSS) herstellen,
Einbaubereich 'Ausbaustellen, Schadstellen, Zufahrten'
Baustoffgemisch 'Frostschutzkies 0/32'
Einbaudicke cm '30'
bis cm '50'
Verformungsmodul EV2 min. MPa '120'
Verhältniswert der Verformungsmoduln EV2/EV1 max '2,2'
Menge: 100,000 m3

**1.5.60 Bankett ausbauen**
Bankett ausbauen
einschließlich Vegetationsdecke,
Schadstoffbelastung  Z '0, gem. Analytik'

Die Mehraufwendungen für Erschwernisse durch
Einbauten wie Schächte, Einläufe, Schieber u.ä.
werden gesondert vergütet,
neben Fahrbahnrand
in einer Dicke von cm 'ca.19 bis 23 cm'
und einer Breite von m '0,30'

mit Querneigung 6%,
Material in Eigentum des AN übernehmen und
einer Entsorgung nach Wahl des AN zuführen.
Der Entsorgungsnachweis ist dem AG zu
übergeben.
Menge: 90,000 m3

**1.5.70 Bankett herstellen**
StL-Nr. 1891050308040301
Bankett profilgerecht herstellen
mit Querneigung 12% am tiefliegenden und
Querneigung 6% am hochliegenden Fahrbahnrand,
soweit in den Unterlagen des AG nichts anderes
angegeben ist.
Die Erschwernisse durch Einbauten wie
Schächte, Einläufe, Schieber, Verkehrszeichen u.ä.
werden gesondert vergütet.
Einbaubereich 'Bankett'
Aus Material 'Schottertragschicht/Mineralstoffgemisch 0/22'
Einbaubreite cm '30'
Einbaudicke cm '18'

Einbau bündig mit Fahrbahnoberkante,
Verformungsmodul EV2 min. 60 MPa.
Menge: 150,000 t

#### Abschnitt 1.6 911 Asphaltschichten

**1.6.10 Asphalt fräsen**
StL-Nr. 1891110101050301
Asphalt fräsen und Material aufnehmen.
Verwertungsklasse A
Der Schnittlinienabstand darf maximal 15 mm betragen.
Reinigen der gefrästen Fläche zur Herstellung des
Schichtenverbundes wird gesondert vergütet.
Abgerechnet wird die obere Frästiefe (FT-O).
Im Fahrbahnbereich,
Asphalt 'Aufbau gem. RQ'
Frästiefe von cm '19'
bis cm '23, i.M. 21 cm'
und einer Fräsbreite von m '5,50 bis 5,70'

Material in Eigentum des AN übernehmen und
einer Verwertung nach Wahl des AN zuführen.
Menge: 3400,000 m2

**1.6.20 Asphalt fräsen**
StL-Nr. 1891110108010501
Asphalt fräsen und Material aufnehmen.
Verwertungsklasse A
Der Schnittlinienabstand darf maximal 15 mm betragen.
Reinigen der gefrästen Fläche zur Herstellung des
Schichtenverbundes wird gesondert vergütet.
Abgerechnet wird die obere Frästiefe (FT-O).
Bereich 'Zufahrten, Abstreifer, Weganschlüsse'
Asphaltdeckschicht aus 'AC 8 DN'
Frästiefe von cm '3'
und einer Fräsbreite von m '0,5'
bis m '2'

Material in Eigentum des AN übernehmen und
einer Verwertung nach Wahl des AN zuführen.
Menge: 100,000 m2

**1.6.30 Gebundenen Ober- bau aufbrechen**
StL-Nr. 1891110703010201
Gebundenen Oberbau aufbrechen und aufnehmen. Material soweit erforderlich zerkleinern.
Verwertungsklasse A
In kleinen Einzelflächen nach Unterlagen des AG,
Decke aus 'AC 8 DN'
Dicke von cm '3'
bis cm '4'

und Asphalttragschicht
Dicke von cm '8'
bis cm '12'

auf ungebundener Tragschicht,
Aufbruchbreite von m '0,50'
bis m '4,00'

Material in Eigentum des AN übernehmen und
einer Verwertung nach Wahl des AN zuführen.
Menge: 10,000 m3

**1.6.40 Zulage zu Fräs- oder Aufbrucharb. an Einbauten**
StL-Nr. 1891110901020102
Zulage zu Fräs- oder Aufbrucharbeiten
für Mehraufwendungen durch Erschwernisse
infolge von Einbauten einschließlich des
verminderten Leistungsansatz in der Fläche.
Zu diesen Mehraufwendungen gehört auch das
Entfernen von Belagsresten an den Einbauten.
Die Abrechnung erfolgt pro Einbauteil nur einmal für
alle Fräs- und Aufbrucharbeiten.
Spartenträger 'Markt Velden'

Die Leistung ist gesondert in Rechnung zu stellen.
Hydranten- und Schieberkappen
Deckschicht
Ausbau in einem Arbeitsgang
Menge: 2,000 St

**1.6.50 Asphalt trennen**
StL-Nr. 1891111102010103
Asphaltoberbau geradlinig trennen
im Anbaubereich quer zur Fahrbahnachse,
durch Schneiden
senkrecht,
Trenntiefe über 6 cm bis 12 cm.
Menge: 15,000 m

**1.6.60 Asphalt trennen**
StL-Nr. 1891111103010104
Asphaltoberbau geradlinig trennen
in Einzelflächen längs und quer zur
Fahrbahnachse,
durch Schneiden
senkrecht,
Trenntiefe über 12 cm bis 18 cm.
Menge: 20,000 m

**1.6.70 Asphalt trennen**
StL-Nr. 1891111102010105
Asphaltoberbau geradlinig trennen
im Anbaubereich quer zur Fahrbahnachse,
durch Schneiden
senkrecht,
Trenntiefe über 18 cm bis 26 cm.
Menge: 15,000 m

**1.6.80 Zulage zu Fräsarb. für Flanke herst.**
StL-Nr. 1891111201
Zulage zu Fräsarbeiten nach OZ '911/101.08'

für das Herstellen einer Längsflanke für Anschluss
im Anbaubereich
Menge: 40,000 m

**1.6.90 Oberfläche SoB wieder herstellen**
StL-Nr. 18911113020202
Oberfläche der vorhandenen Tragschicht ohne
Bindemittel (SoB) wieder herstellen. Oberfläche
profilieren und verdichten ggf. mit Wasserzugabe
ohne Veränderung der Sollhöhe.
Lieferung von Material wird gesondert vergütet.
Max. Abweichung von der Sollhöhe +2/-2 cm.
Frostschutzschicht aus Böden GW, GI, GE
in Einzelflächen bis 10 m2
zu erreichender EV2--Wert mindestens 100 MPa
Menge: 40,000 m2

**1.6.100 Überwachsene Asphaltflächen reinigen**
Überwachsene Asphaltflächen reinigen.
Bereich: Feldzufahrten, Abstreifer
Materialgemisch aus Kies, Humus und Pflanzdecke
ca. 5-10 cm stark von Asphaltoberfläche lösen, aufnehmen, in Eigentum des AN übernehmen und fachgerecht entsorgen.
Flächen abkehren.
Menge: 50,000 m2

**1.6.110 Unterlage reinigen**
StL-Nr. 18911114020201
Vorhandene Unterlage reinigen.
Anfallendes Material einer Verwertung nach
Wahl des AN zuführen.
Das Reinigen von Ecken, Zwickeln und An-
schlüssen von Hand gehört zum Leistungsumfang.
Unterlage aus gefräster Asphaltbefestigung
in nicht zusammenhängenden Teilflächen
reinigen mit Hochdruckreinigungsgerät
mit Drehjet und sofortiger Absaugung des
Schmutz-Wasser-Gemisches.
Menge: 120,000 m2

**1.6.120 Schichtenverbund herstellen**
StL-Nr. 18911116010206
Schichtenverbund durch Ansprühen der Unterlage mit bitumenhaltigem Bindemittel herstellen,
Das Reinigen wird gesondert vergütet.
Bindemittel C60B4-S,
Ansprühmenge ca. g/m2 '250, Zufahrten, Kleinflächen'
Menge: 120,000 m2

**1.6.130 Schichtenverbund herstellen**
StL-Nr. 18911116020206
Schichtenverbund durch Ansprühen der Unterlage mit bitumenhaltigem Bindemittel herstellen,
Leicht verschmutzte Unterlage bzw. einzelne
verschmutzte Stellen vorher reinigen.
Kehrgut in Eigentum des AN übernehmen und
einer Verwertung nach Wahl des AN zuführen.
Bindemittel C60B4-S,
Ansprühmenge ca. g/m2 '250, Hauptstrecke'
Menge: 3400,000 m2

**1.6.140 ATS aus AC 32 T N herstellen**
StL-Nr. 1891120602030201
Asphalttragschicht aus Asphalttragschichtmischgut
AC 32 T N herstellen auf 'Frostschutzschicht/Schottertragschicht'

in Fahrbahnen der Belastungsklasse Bk1,0,
Einbaudicke 14,0 cm,
mit Bindemittel 50/70,
Unebenheiten der Oberfläche max. 6 mm.
Menge: 3400,000 m2

**1.6.150 ATS aus AC 32 T N herstellen**
StL-Nr. 1891120708010200
Asphalttragschicht aus Asphalttragschichtmischgut
AC 32 T N herstellen auf 'Frostschutzschicht'
Einbaudicke von cm '10'
bis cm '14'
Einbaubereich 'Zufahrten, Abstreifer, Weganschlüsse'

Einbau nach Unterlagen des AG,
mit Bindemittel 50/70,
Menge: 20,000 t

**1.6.160 ADS aus AC 11 D N herstellen**
StL-Nr. 18911405020101
Asphaltdeckschicht aus Asphaltbeton AC 11 D N
herstellen. Das Abstumpfen der Oberfläche wird
gesondert vergütet.
In Fahrbahnen der Belastungsklasse Bk1,0,
Einbaudicke 4,0 cm,
mit Bindemittel 50/70.
Menge: 3400,000 m2

**1.6.170 ADS aus AC 8 D N herstellen**
StL-Nr. 18911407060501
Asphaltdeckschicht aus Asphaltbeton AC 8 D N
herstellen. Das Abstumpfen der Oberfläche wird
gesondert vergütet.
Einbaubereich 'Zufahrten, Abstreifer, Weganschlüsse'

Einbaumasse 75 kg/m2,
mit Bindemittel 70/100.
Menge: 100,000 m2

**1.6.180 ADS aus AC 8 D N herstellen**
StL-Nr. 18911408060301
Asphaltdeckschicht aus Asphaltbeton AC 8 D N
herstellen, Einbaudicke von cm '2'
bis cm '5'

Das Abstumpfen der Oberfläche wird gesondert
vergütet.
Einbaubereich 'Angleichung bestehender Zufahrten'
Einbau 'zum Profilausgleich'

mit Bindemittel 70/100.
Menge: 5,000 t

**1.6.190 Randabdichtung herstellen**
StL-Nr. 18911902030301
Abdichtung des hochliegenden Randes von Asphaltschichten herstellen.
Heisses Bindemittel in einer Menge von 4,0 kg/m2
aufbringen,
Das Reinigen des Randes vor Aufbringen des
Bindemittels gehört zum Leistungsumfang.
Bindemittel 70/100,
Auftragsbreite auf der geneigten Fläche ca. cm '20'

Alle Schichten neu hergestellt.
Menge: 500,000 m

**1.6.200 Anschluss als Fuge herstellen**
StL-Nr. 1891190303010101
Anschluss von Asphaltdecken als Fuge herstellen.
Fugenspalttiefe min. mm '40'
Fugenspaltbreite mm '5'

Längs- und Querfuge
in der Deckschicht
mit heiss verarbeitbarer Fugenmasse Typ N2,
Fugenraum verfüllen in einer Lage.
Menge: 120,000 m

**1.6.210 Abstumpfung herstellen**
StL-Nr. 189119110300
Abstumpfung maschinell herstellen.
Abstreumaterial gleichmäßig auf die noch heiße
Oberfläche der Deckschicht aufbringen und einwalzen. Nicht gebundenes und gelöstes Material aufnehmen und einer Verwertung nach Wahl des
AN zuführen.
Mit Bitumen umhüllte Lieferkörnung 1/3,
Abstreumasse 1,0 kg/m2.
Menge: 3500,000 m2

**1.6.220 Zulage zu Einbau von Asphalt entl. von Borden u. dgl.**
StL-Nr. 189119140803
Zulage für Mehraufwendungen durch Erschwernisse beim Einbau von Asphaltschichten
entlang von Bordsteinen, Rinnen und dgl.
sowie Freileitungen einschließlich des
verminderten Leistungsansatzes in der
Fläche.
Die Erschwernisse für das Herstellen des
Schichtenverbundes unter, bzw. zwischen
den einzubauenden Asphaltschichten
gehören zum Leistungsumfang.
Freileitungen, einzuhaltender Abstand nach
Unterlagen des AG.
Abgerechnet wird nach der Länge der Leitung
im Bereich des Oberbaues.
Deck- und Tragschicht
Menge: 40,000 m

**1.6.230 Zul. für Erschwern. durch Einbauten beim Einbau von Asphaltschichten**
StL-Nr. 18911913010201
Zulage für Mehraufwendungen durch Erschwernisse beim Einbau von Asphaltschichten
infolge von Einbauten einschließlich des verminderten Leistungsansatzes in der
Fläche.
Die Erschwernisse für das Herstellen des
Schichtenverbundes unter, bzw. zwischen
den einzubauenden Asphaltschichten
gehören zum Leistungsumfang.
Spartenträger 'Markt Velden'

Die Leistung ist gesondert in Rechnung zu stellen.
Hydranten- und Schieberkappen.
Deckschicht
Menge: 2,000 St

**1.6.240 Zul. für Beschicker**
StL-Nr. 189119150100
Zulage für den Einsatz von Beschickern beim
Einbau von Asphaltschichten.
Abgerechnet wird nach der zugehörigen
Asphaltfläche.
Asphaltdeckschicht der OZ '911/405'
Menge: 3400,000 m2

**1.6.250 Zul. Thermofahrz.**
StL-Nr. 1891191801
Zulage für den Einsatz von Thermofahrzeugen
für den Mischguttransport beim Einbau von
Asphaltschichten.
Die Dämmung der Mulden für den Asphaltmischguttransport muss mindestens einen
Wärmedurchlasswiderstand (R-Wert) von mind.
1,65 m2K/W (bei 20 Grad C) aufweisen. Das
verwendete Dämmmaterial muss eine langfristige
Temperaturbeständigkeit bis 200 Grad C aufweisen.
Abgerechnet wird nach der zugehörigen
Einbaumenge.
Asphaltdeckschicht der OZ 'alle Asphaltdeckschichten'
Menge: 300,000 t

**1.6.260 Zul. Thermofahrz.**
StL-Nr. 1891191804
Zulage für den Einsatz von Thermofahrzeugen
für den Mischguttransport beim Einbau von
Asphaltschichten.
Die Dämmung der Mulden für den Asphaltmischguttransport muss mindestens einen
Wärmedurchlasswiderstand (R-Wert) von mind.
1,65 m2K/W (bei 20 Grad C) aufweisen. Das
verwendete Dämmmaterial muss eine langfristige
Temperaturbeständigkeit bis 200 Grad C aufweisen.
Abgerechnet wird nach der zugehörigen
Einbaumenge.
Asphalttragschicht der OZ 'alle Asphalttragschichten'
Menge: 1000,000 t

#### Abschnitt 1.7 913 Pflaster, Platten, Zeilen

**1.7.10 Plattenbelag ausbauen**
StL-Nr. 1791320103030501
Plattenbelag aus Naturstein- oder Betonplatten sowie
Rasengittersteinen einschließlich Plattenbett ausbauen.
Anteil wieder verwendbarer Platten
etwa % '0'
Plattenform 'Raute/Rechteck'
Plattengröße mm/mm/mm '300/200/100'

Rasengittersteine,
Plattenbett aus 'Beton, 15 cm dick'
Fugenfüllung aus 'Kies'

Wieder verwendbare Platten in Eigentum des AN
übernehmen und einer Verwertung nach Wahl
des AN zuführen.
Übriges Aufbruchgut in Eigentum des AN übernehmen und einer Verwertung nach Wahl des AN
zuführen.
Menge: 5,000 m2

**1.7.20 Plattenbelag aus Betonplatten herstellen**
StL-Nr. 1791320405010702
Plattenbelag aus Betonplatten
auf vorhandener Tragschicht herstellen.
Bettungsdicke 3 bis 5 cm,
Plattengröße mm/mm/mm '250/500/140 bis 1000/500/140'

Die Formteile auf Grund des Verbands bzw. nach
Unterlagen des AG gehören zum Leistungsumfang.
Das Trennen von Platten wird gesondert vergütet.
Plattenform 'Bankettstein Stradafino, Lefix o. glw.'
Farbe 'grau'
Oberflächenbeschaffenheit 'mit Querrillen'
Verband 'in Reihe'
Formteile '-'
Einbaubereich 'Bankett, 1-reihig, 0,50 m breit'

Platten mit Vorsatzschicht, Kanten gefast, weitere
Eigenschaften der Vorsatzschicht nach Unterlagen
des AG,
auf Plattenbett aus '15 cm Beton C25/30 mit 15 cm breiter Betonrückenstütze'
verfugen 'dauerelastisch nach Herstellervorschrift'
Menge: 100,000 m2

**1.7.30 Dehnungsfugen in Betonbettung von Pflaster u. Platten herstellen**
StL-Nr. 1791380103
Dehnungsfugen in Bettung aus Beton bei
Pflasterdecken und Plattenbelägen unter
Verwendung von Kunststoffhartschaumplatten
herstellen.
Fuge unter 'Bankettplatten'
Menge: 10,000 m

**1.7.40 Fugenfüllung in Streifen o. Rinnen wieder herstellen**
StL-Nr. 17913807010101
Fugenfüllung in Längs- und Querfugen von Streifen
und Rinnen aus Natur- oder Betonpflastersteinen
durch Freilegen und Reinigen der vorhandenen Fugen
und Einbringen von Fugenmaterial wieder herstellen.
Das beim Freilegen und Reinigen anfallende
Fugenmaterial in Eigentum des AN übernehmen
und einer Verwertung nach Wahl des AN zuführen.
Abrechnung nach Zeilen-/Rinnenlänge.
Fugenbreite mm '10-20'
Fugensanierungstiefe mm 'ca. 50-60'
Streifen-/Rinnenbreite cm 'ca. 50 cm, dreizeilig'

Streifen/Rinne aus
Naturpflastersteinen,
Größe mm/mm/mm '160/160/160'

vorhandene Fugenfüllung aus hydraulisch
gebundenem Material,
Fugen mit Fertigzementmörtel vergießen,
Druckfestigkeit fck,cube des Mörtels min. 50 MPa,
Zement Art CEM I, max. w/z 0,50,
frost-/tausalzbeständig, Ausbreitmaßklasse F6.
Menge: 10,000 m

**1.7.50 Baugrube in vorh. SoB herstellen**
StL-Nr. 1791390206020201
Baugrube für Borde, Streifen oder Rinnen in vorhandener Tragschicht ohne Bindemittel (SoB) herstellen. Vorhandene Schicht ohne Bindemittel
profilgerecht lösen, seitlich lagern. Arbeitsraum
nach Setzen von Borden, Streifen oder Rinnen
verfüllen und verdichten.
Max. Abweichung von der Sollhöhe +2/-2 cm,
Schichtmaterial 'FSS'
für 'Erneuerung mit Bankettplatten, Ausbau der bestehenden Rasengittersteine wird gesondert vergütet'

Tiefe über 10 bis 20 cm,
verfüllen mit seitlich gelagertem Material
und verdichten,
überschüssiges Material in Eigentum des AN
übernehmen und der Verwertung nach Wahl
des AN zuführen.
Menge: 20,000 m

**1.7.60 Baugrube in vorh. SoB herstellen**
StL-Nr. 1791390206030201
Baugrube für Borde, Streifen oder Rinnen in vorhandener Tragschicht ohne Bindemittel (SoB) herstellen. Vorhandene Schicht ohne Bindemittel
profilgerecht lösen, seitlich lagern. Arbeitsraum
nach Setzen von Borden, Streifen oder Rinnen
verfüllen und verdichten.
Max. Abweichung von der Sollhöhe +2/-2 cm,
Schichtmaterial 'FSS'
für 'neue Bankettplatten nach OZ 913/204'

Tiefe über 20 bis 30 cm,
verfüllen mit seitlich gelagertem Material
und verdichten,
überschüssiges Material in Eigentum des AN
übernehmen und der Verwertung nach Wahl
des AN zuführen.
Menge: 200,000 m

#### Abschnitt 1.8 922 Schutz- und Leiteinrichtungen

**1.8.10 Leitpfosten abbauen**
StL-Nr. 179221120301
Leitpfosten abbauen einschl. der erforderlichen
Erdarbeiten. Pfostenlöcher entsprechend der sie
umgebenden Fläche schließen.
Sockelleitpfosten mit Sockel,
Material innerhalb der Baustelle sortiert nach
Unterlagen des AG lagern.
Menge: 25,000 St

**1.8.20 Leitpfosten abbauen**
StL-Nr. 179221120601
Leitpfosten abbauen einschl. der erforderlichen
Erdarbeiten. Pfostenlöcher entsprechend der sie
umgebenden Fläche schließen.
Aufsatzleitpfosten mit Halterung,
Material innerhalb der Baustelle sortiert nach
Unterlagen des AG lagern.
Menge: 1,000 St

**1.8.30 Leitpfosten herst.**
StL-Nr. 1792260404010102
Leitpfosten aus Niederdruckpolyäthylen herstellen.
Erforderliche Erdarbeiten ausführen, die die Pfosten
umgebende Fläche wiederherstellen.
Überschüssiges Material in Eigentum des AN übernehmen und einer Entsorgung nach Wahl des AN
zuführen.
Statische Anforderung (Windlast) WL2,
Wanddicke 3mm (+/- 0,5 mm Toleranz),
Reflektoren Farbe, (weiß/gelb): 'weiß'
Reflektoren beidseitig (Ja/Nein): 'ja'
Reflektoren einseitig (rechteckig/rund): '-'
Bohrung für Schneestange, (Ja/Nein): 'nein'
Bohrung für Schneestange, Durchmesser, (mm): '-'
Aussteifung (Rohr/Profil/keine): 'Kreuzprofil'

D1 Sockelleitpfosten 1,2 m,
Retroreflektoren Typklasse R2, Klasse 2 (Kunststoff),
ohne Pfeilzeichen,
Einbau in Sockel.
Menge: 25,000 St

**1.8.40 Sock. u. Halt. f. Leitpfosten herst.**
StL-Nr. 179226050503
Sockel/Halterung für Leitpfosten
herstellen.
Erforderliche Erdarbeiten ausführen, die die Sockel
umgebende Fläche wiederherstellen.
Überschüssiges Material in Eigentum des AN übernehmen und einer Entsorgung nach Wahl des AN
zuführen.
Eindrehsockel aus Metall, feuerverzinkt,
Sockel 'maschinell eindrehen'
Menge: 25,000 St

#### Abschnitt 1.9 928 Fahrbahnmarkierung

**1.9.10 Längsmarkierung Typ II weiß herstellen**
StL-Nr. 1492820802060107
Längsmarkierung Typ II weiß herstellen.
Abgerechnet wird der markierte Strich,
bei Doppelstrichen zwei Striche.
Verkehrsklasse Klasse P '6'
Vormarkierung: (mit - ohne) 'mit'
Strichbreite cm '12'
Markierungszeichen: 'Leitlinie 4/8'

Strich unterbrochen, Verhältnis Strich / Lücke 1:2,
Material = thermoplastische Stoffe (Heißplastiken),
Markierung auf Asphaltbeton,
Mindestschichtdicke mm '8'
davon eingelegt mm '6'

mit eingemischten Beistoffen (Reflexperlen und
Griffigkeitsmitteln).
Erforderliche Fräsarbeiten in Fahrbahndecken bzw. in
bestehender Markierung durchführen. Fräsgut in
Eigentum des AN übernehmen, von der Baustelle
entfernen und gegen Nachweis entsorgen.
Menge: 200,000 m

**1.9.20 Längsmarkierung Typ II weiß herstellen**
StL-Nr. 1492820803060107
Längsmarkierung Typ II weiß herstellen.
Abgerechnet wird der markierte Strich,
bei Doppelstrichen zwei Striche.
Verkehrsklasse Klasse P '6'
Vormarkierung: (mit - ohne) 'mit'
Strichbreite cm '25'
Markierungszeichen: 'unterbrochene Fahrbahnbegrenzung 1,5/1,5'

Strich unterbrochen, Verhältnis Strich / Lücke 1:1,
Material = thermoplastische Stoffe (Heißplastiken),
Markierung auf Asphaltbeton,
Mindestschichtdicke mm '8'
davon eingelegt mm '6'

mit eingemischten Beistoffen (Reflexperlen und
Griffigkeitsmitteln).
Erforderliche Fräsarbeiten in Fahrbahndecken bzw. in
bestehender Markierung durchführen. Fräsgut in
Eigentum des AN übernehmen, von der Baustelle
entfernen und gegen Nachweis entsorgen.
Menge: 40,000 m

**1.9.30 Längsmarkierung Typ II weiß herstellen**
StL-Nr. 1492820801030101
Längsmarkierung Typ II weiß herstellen.
Abgerechnet wird der markierte Strich,
bei Doppelstrichen zwei Striche.
Verkehrsklasse Klasse P '6'
Vormarkierung: (mit - ohne) 'mit'
Strichbreite cm '12'
Markierungszeichen: 'durchgehende Fahrbahnbegrenzung (Randlinie)'

Strich durchgehend,
Material = Kaltspritzplastik,
Markierung auf Asphaltbeton,
Mindestschichtdicke 0,6 mm.
Menge: 1200,000 m

#### Abschnitt 1.10 931 Landschaftsbau: Sonstige Arbeiten

**1.10.10 Rasenansaat auf Oberboden herst.**
StL-Nr. 1293110102
Rasenansaat (Normalsaat) herstellen.
Saatgutmenge g/m2 '25,
für Bankettbereiche, Begrünungsbreite ca. 0,50 m'

Fertigstellungspflege wird gesondert vergütet.
Saatgutmischung (botanischer und/oder deutscher
Name, Anteil in Gew.-%) 'Böschungs- und Bankettrasen nach DIN 18917'
Menge: 500,000 m2

#### Abschnitt 1.11 926 Abbruch und Ausbau von Bauwerken

**1.11.10 Stahlbeton abbr.**
StL-Nr. 149261060203
Stahlbeton nach Unterlagen des AG
abbrechen.
Abbruchgut in Eigentum des AN übernehmen
und entsorgen.
Bauteil(e) 'Ortbetonschacht'

Abbruchfläche ebenflächig abarbeiten,
Anschlussbewehrung nach Unterlagen des
AG erhalten, sichtbare Abbruchkanten
geradlinig abschneiden,
Abbruch 'Fläche ca. 70 x 70 cm, Tiefe ca. 1'
Menge: 0,500 m3

#### Abschnitt 1.12 Stundenlohnarbeiten

*Hinweis: Hinweis zum Titel Stundenlohnarbeiten*
Im Bereich der Baumaßnahme sind abgehende Gräben im Waldbereich zu beräumen.
In Teilbereichen sind bestehende Straßengräben nachzuprofilieren.
Diese Arbeiten werden unter Anweisung der Bauleitung in Regie ausgeführt.

**1.12.10 Stundenlohn (Mischlohn)**
Verrechnungssatz für Stundenlohnarbeiten als
Mischlohn für alle am Bau beteiligten Arbeitskräfte
wie z.B. Vorarbeiter, Facharbeiter, Helfer, usw.
Menge: 10,000 h

**1.12.20 Hydraulikbagger, Löffel <0,5 m3**
Hydraulikbagger mit Fahrer,
Fahrwerk mit Bereifung bzw. Raupenfahrwerk,
Löffelinhalt < 0,5 m3,
einschl. Bedienung
Menge: 20,000 h

**1.12.30 LKW 12-20 t mit Fahrer**
LKW mit Fahrer, Nutzlast 12 bis 20 t, Allradantrieb
Menge: 5,000 h

**1.12.40 LKW bis 12 t mit Fahrer**
LKW mit Fahrer, Nutzlast 8 bis 12 t
Menge: 5,000 h

**1.12.50 Kleintransporter, bis 1,5 t Nutzlast**
Kleintransporter mit Fahrer, ca. 1,5 t Nutzlast
Menge: 5,000 h
